# Amt Odervorland
Angebotsaufforderung (GAEB DA XML 3.3, DA83)
Projekt: 20-597
Währung: EUR
Erstellt mit: GXML Toolbox V3.3 R20220330, ORCA AVA 27 27.00.00, 18.03.2026

## Allgemeine Technische Vertragsbedingungen
Allgemeine Technische Vertragsbedingungen

1.  Baudurchführung

1.1  Der Auftraggeber beabsichtigt regelmäßige Baubesprechungen durchzuführen (wöchentlich, bzw.
  14-tägig). Der verantwortliche Bauleiter des Auftragnehmers ist zur Teilnahme verpflichtet.

1.2  Nachbargrundstücke, Nachbargebäude und öffentliche Verkehrsflächen müssen geschützt und
  vom Auftragnehmer wieder in den ursprünglichen  Zustand versetzt werden. Dies gilt auch für
  technische Anlagen und Ausrüstung.

1.3  Jeder Auftragnehmer ist verpflichtet, die von Ihm genutzen Räume und Örtlichkeiten sauber zu halten.
  Bei Ausführung der Arbeit anfallender Bauschutt, Verpackungsmaterial etc. ist unverzüglich zu
  entsorgen.

1.4  Eine Lagerung von Bauschutt und Abfall im Bereich der Baustelle ist nicht gestattet. Die entsprechneden
  Kosten im Zusammenhang mit der Schuttbeseitigung sind in die Einheitspreise einzukalkulieren.

1.5  Eine allgemeine Grobreinigung seines Arbeitsbereiches ist mindestens einmal je Woche durchzuführen.

1.6  Kommt der Auftragnehmer der unter Pkt. 1.3 bis 1.5  genannten Verpflichtungen nicht nach, so ist der
  Auftraggeber berechtigt - ohne weitere Aufforderung - die Säuberung und Abfuhr auf Kosten des
  Auftragnehmers durchführen zu lassen.

1.7  Die Anlieferung aller zum Einsatz kommenden Werkstoffe und Materialien muss in der Originalverpackug erfolgen. Es sind die Richtlinien des Werkstoffherstellers zu berücksichtigen.
  Bei Systemaufbauten dürfen nur Stoffe eines Herstellers verwendet werden.

2.  Einzelne Vertrags- und Ausführungsbedingungen

2.1  Umweltverträglichkeit

2.1.1 Die Beseitigung von Stoffen, die nicht in das Eigentum des Auftragnehmers übergehen, sind eine
  Nebenleistung im Sinne der ATV. Die Stoffe sind umweltverträglich im Rahmen der geltenden
  Bestimmungen zu entsorgen. Entsprechende  Entsorgungsnachweise sind der Bauleitung  unmittelbar
  nach Entsorgung vorzulegen.

2.1.2 Der Auftragnehmer stellt sicher, dass in den zur Verwendung kommenden Materialien keine
  gesundheits- und/ oder umweltschädigenden Stoffe enthalten sind. Dies gilt auch für Materialien, die
  von Dritten bezogen bzw. von Subunternehmern eingesetzt werden.

2.2  Bautagebuch

2.2.1 Der Auftragnehmer hat regelmäßig Bautagebuch zu führen und die wöchentlich der Bauleitung des
  Auftraggebers zu übergeben.
  Es müssen alle Angaben enthalten sein, die zur Ausführung und/oder Abrechnung von Bedeutung
  sein können.
  Zu den allgemeinen Mindestangaben gehören AK-Einsatz, Wetterangaben sowie taggenaue detaillierte
  Tätigkeitsbeschreibung mit Angabe des Ausführungsortes.

2.3  Baustelleneinrichtung

2.3.1 Vor dem Einrichten der Baustelle hat der  Auftragnehmer der Bauleitung unter Verwendung des
  vorhandenen Lageplanes eine Skizze über die beabsichtigte Baustelleneinrichtung und Lagerung
  von Materialien einzureichen.
  Dabei ist entsprechend den örtlichen Gegebenheiten zu beachten, dass nur begrenzt Lagerflächen bzw.  Flächen zur Baustelleneinrichtung zur Verfügung gestellt werden können.
  Vorhandene Feuerwehrzufahrten, Rettungswege und Müllentsorgungsplätze sind ständig freizuhalten.
  Nach Genehmigung durch die Bauleitung wird dieser Einrichtungsplan bindend.

2.3.2 Auch die Einrichtung von Räumen und Lagerplätzen im Gebäude darf erst nach ausdrücklicher
  Genehmigung durch die Bauleitung erfolgen.
  Auf Anordnung durch die Bauleitung sind diese unverzüglich zu räumen.

2.3.3 Die Baustelleneinrichtung wird nicht gesondert  vergütet, sofern nicht in den Titeln bzw. Positionen  des
  Leistungsverzeichnisses beschrieben.

3.  Kalkulationshinweise

3.1.  Der Auftragnehmer hat sich bei den öffentlichen Versorgungsunternehmen verantwortlich über die
  Kabel- bzw. Leitungsführung im Bereich des Baugrundstückes und der öffentlichen Verkehrsflächen zu
  informieren, sofern die vom  Auftraggeber enthaltenen Unterlagen nicht ausreichend sind. Erforderliche
  Sicherungsmaßnahmen sind mit einzukalkulieren.

## Allgemeine Baubeschreibung
Allgemeine Baubeschreibung

Bei dem beschriebenen Bauvorhaben handelt es sich um ein zweigeschossiges Gebäude.
Das 2-geschossige Gebäude wird monolithisch errichtet und hat ein Flachdach mit Attika.
Im Erdgeschoss befinden sich Büro-, Sanitär-und Technikräume, sowie das Foyer mit Empfang.
Weiterhin befindet sich im Erdgeschoss das Trauzimmer.
Im Obergeschoss sind Büro-und Beratungsräume sowie das Archiv angeordnet.
Die Gebäudehöhe beträgt ca.7,85 m bei abgeschrägter Attika.
Das Gebäude liegt in der Ortslage Briesen.
Die verkehrstechnische Erschließung der Baustelle erfolgt über eine öffentliche Zufahrtstraße
(Gemeindestraße).
Die Wände der Gebäude werden aus Kalksandsteinen errichtet, die Decken werden als Spannbeton-Hohldeckenplatten bzw.Filigrandecken ausgeführt.
Die Geschosstreppen werden als Fertigteile montiert.

Als Gründung kommt eine Plattengründung mit umlaufendem Streifenfundament als Frostschürze
zur Anwendung.
Stützen werden in Ortbetoneinzelfundamenten gegründet.
Die Gesamtabmaße des Gebäudes beträgt ca. 35,50 x 35,75 m.

## Bauausführung
Bauausführung

Alle in der Bauausführung anfallenden Reststoffe sind sortenrein zu trennen und zu entsorgen.
Die gesetzlichen Vorschriften, welche bei der Entsorgung zu beachten sind, sind einzuhalten ( Einhaltung Kreislaufwirtschaftsgesetz ).

Im Zuge der Ausführung der Arbeiten sind die gültigen Arbeits-und Gesundheitsschutzvorschriften einzuhalten.
Es sind schädliche Auswirkungen auf den Boden durch schädliche Flüssigkeiten im Bauprozess zu verhindern ( Einhaltung Gefahrstoffverordnung ).

Im Zuge der Arbeiten ist der Lärmschutz dahingehend umzusetzen, dass z.B. lärmarme Baumaschinen eingesetzt werden.
Gegen Staubbelastungen sind Absauganlagen an der Arbeitsstelle einzusetzen, staubbelastete Bereiche sind abzutrennen. Staubablagerungen sind durch entsprechende Technik zu beseitigen.

Zur Vermeidung von Gefahren durch schädliche Verdunstungsstoffe ist für eine ausreichende Belüftung zu sorgen bzw. Bauprodukte ohne schädliche Lösungsmittel einzusetzen.

Achtung!
Unmittelbare Nachbarbebauung KITA und Hort!
Mittagsruhezeiten von 12.00-14.00 Uhr sind zu beachten ( keine lärmintensiven Arbeiten ! ).
Staub, Lärm und andere Emissionen sind zu minimieren!

## Beschreibung örtliche Verhältnisse
Beschreibung örtliche Verhältnisse

1. Bauort:
Ortslage Briesen (Mark)
Grundstück: Gemarkung Briesen (Mark)
Flur 1, Flurstücke 1237 / 1423

Das verbindliche Lagesystem - Alteinmaß Gauß-Krüger, 3 ° breite Streifen.
Das verbindliche Höhensystem ist DHHN 92.

2. Baugrund- und Grundwasserverhältnisse:
Zusammenfassend kann festgestellt werden:
im geplanten Prüffeld:
Oberboden - schwach humose Feinsande OH, SE-OH
Unterboden: SE Fein- bzw. Mittelsande SE - teilweise als Bodenaustausch

Freies Grundwasser bei 42,50 m DHHN also ca. 3,50 m unter Oberkante Gelände.
Bemessungsgrundwasserstand: 42,40 m DHHN

Bodenkenngröße : Frostempfindlichkeit F1 (SE),
kf - Wert 10 x -4
Frostempfindlichkeit F2 (OH)
Versickerung: grundsätzlich möglich

3. Örtliche Verhältnisse:
Folgende Zuwegungen sind vorhanden: Haupterschließungsstraße, Asphalt B = 4,80 m,
ausgelegt für Schwerlastverkehr.
Die Einfahrt ist für große Fahrzeuge beengt!

4. Bereitstellung von Medien:
Alle benötigten Medien ( Baustrom / Bauwasser ) liegen bei Baubeginn an.

## Hinweis zur Kalkulation
Hinweis zur Kalkulation

Der Bieter ist verpflichtet, sich vor Abgabe eines Angebotes ein Bild von der Baustelle zu machen.

Es bestehen grundsätzlich beengte Bauverhältnisse. Demzufolge hat der Bieter seinen Baugeräteeinsatz und seine Bautechnologie zu wählen und Besonderheiten einzukalkulieren.

Für alle Positionen des Leistungsverzeichnisses gilt:
in den Leistungen sind das Liefern, Transportieren und Montieren aller Anlagenteile,
alle Befestigungsmaterialien, einschl. aller Schrauben, Muttern, sowie sonstigen in den Positionstexten nicht erwähnten Kleinmaterialien, sämtliche Verschnitte, Ausschnitte, Einsätze, Endstelle und Verbindungen mit einzurechnen.

Das Vorrichten von Anschlüssen, Armaturen und Abläufen im Fugenschnitt von Fliesen oder anderen Belägen ist mit einzurechnen.

Soweit in der Leistungsbeschreibung auf Technische Spezifikationen, z. B. nationale Normen, mit denen Europäische Normen umgesetzt werden, europäische technische Zulassungen, gemeinsame technische Spezifikationen, internationale Normen, Bezug genommen wird, werden auch ohne den ausdrücklichen Zusatz: oder gleichwertig, immer gleichwertige Technische Spezifikationen in Bezug genommen.

Der AN hat sich vor Ausführung der Arbeiten über die Lage von Leitungen, Kabeln, Dränen, Kanälen u.ä. beim AG anhand der Bestandspläne zu unterrichten.

Mitzuliefernde Unterlagen
Übergabe in digitaler Form und nach Vorgabe des Bauherrn:
- Bedienungs- und Wartungsanleitungen
- Unterlagen der eingesetzten Aggregate und Materialien
- Zusammenstellung der wichtigsten technischen Daten
- Protokolle über die Dichtheitsprüfungen
- Messprotokolle
- Druck- und Spülprotokolle der haustechnischen Anlagen
- Protokoll über die Einweisung des Wartungs- und Bedienpersonals
- Abnahmebescheinigungen
- Fachunternehmererklärungen
- Übereinstimmungserklärungen
- Übereinstimmungsbestätigungen.
- Erstellen einer Bestandsliste,
  der wartungsbedürftigen Anlagenteile
  mit Wartungsintervallen.

## 20 Los 20 Heizung/Kälte

### Titel 01 Außengeräte und Zubehör

*Hinweis: Vorbemerkungen*
Zur Erreichung der erforderlichen Heiz- bzw. Kühlleistung für den Neubau Amtssitz Amt Odervorland sind 2 Stück Luft-/Luft-Wärmepumpen als Hybrid VRF-System vorgesehen.
Das System kombiniert Direktverdampfung mit einem wassergeführten System.
Vom Außengerät bis zum Controller (zentraler Kältemittelverteiler) wird die Energie zwischen Kältemittel und Wasser ausgetauscht und an ein wassergeführtes System zwischen Inneneinheiten und Controller transportiert.
Die Menge an Kältemittel wird somit möglichst gering gehalten, als Kältemittel kommt R32 mit einem niedrigem GWP-Wert zum Einsatz.
Im Hybrid VRF-System sind bereits alle notwendigen hydraulischen Komponenten vorhanden. Invertergeregelte Pumpen versorgen die Innengeräte bedarfsgerecht mit dem notwendigen Kalt-/Warmwasser. Durch die Invertertechnologie sind Pufferspeicher nicht notwendig.
Für den gleichzeitigen Kühl- und Heizbetrieb sind nur zwei Rohrleitungen (2-Leiter-System) mit einem geringen Querschnitt erforderlich.
Das Wasser im Innenkreislauf der Hybrid VRF-Systeme sorgt für sanfte Ausblastemperatruren und leises Arbeiten der Innengeräte und für eine Klimakomfort in jedem Raum.

Die Aufstellung der Luft-/Luft-Wärmepumpen (Außeneinheit) erfolgt in Außenaufstellung auf dem Flachdach des Gebäudes.
Der Betrieb der Luft-/Luft-Wärmepumpen erfolgt im monovalenten Betrieb.
Die Verbindung von der Luft-/Luft-Wärmepumpe (Außeneinheit) mit dem Controller im Gebäude erfolgt über Kältemittelleitungen mit diffusionsdichter Dämmung.
Die Controller werden in der Zwischendecke des Flures installiert, um für Wartungsarbeiten leicht zugänglich zu sein ohne den Büroalltag zu stören.

Alle Büros und Besprechungsräume haben ein eigenes Innengerät, bei dem die Temperatur individuell mit einer lokalen Fernbedienung eingestellt werden kann. Größere Räume (Trauzimmer) werden mit mehreren Innengeräten ausgestattet, die zu einer Gerätegruppe zusammengefasst werden.

Die Rohrleitungsmontage vom Controller zu den Inneneinheiten erfolgt unterhalb der Decke im Zwischendeckenbereich Erdgeschoss und Obergeschoss vornehmlich im Flur.
Als Material für die Verrohrung ist vorisoliertes Kunststoffrohr mit diffusionsdichter Dämmung zu verwenden.

Das anfallende Kondensat der Innengeräte sollte im freien Gefälle über Kondensatleitungen mit Einbindung in das Abwassernetz (freier Ablauf) abgeführt werden.

**01.1 Luftgekühlte HVRF-Außeneinheit,**
Luftgekühlte HVRF-Außeneinheit,
zur Außenaufstellung zum gleichzeitigen Heizen und Kühlen
mit Wärmerückgewinnung,
an einem Außengerät lassen sich in Abhängigkeit der Leistung bis zu 50 Innengeräte verschiedener Bauarten anschließen,
Betriebsarten: Heizen, Kühlen, Lüften und Entfeuchten,
Low Noise Betrieb
über DIP-Schalter Einstellung am Außengerät kann über ein externes Freigabesignal der Schalldruckpegel, je nach Baugröße, um bis zu 20 dB(A) abgesenkt werden. Das Außengerät arbeitet in dieser Betriebsart mit verminderter Leistung.

Gehäuse
Wetterfest in IP Schutzklasse 24,
Gehäuse und der Rahmen aus stabilen, verzinkten Stahlblechen und einer zusätzlichen witterungsbeständigen Einbrennlackierung,
für Service- und Wartungsarbeiten können auf der Vorderseite alle Verkleidungsbleche des Geräts entfernt werden.

Wärmetauscher
4-seitiger Aluminium-Flachrohrwärmetauscher, bestehend aus dem 6-segmentigen Wärmetauscherrohr und gelöteten Aluminiumlamellen. Durch diese besondere Bauform wird die effektive Wärmeaustauschfläche deutlich vergrößert und gleichzeitig wird die notwendige Kältemittelmenge im Vergleich zu herkömmlichen Bauformen reduziert. Im Vergleich zu herkömmlichen Rundrohr/Lamellenwärmetauschern wird dadurch ein deutlich besserer Wärmeübergang zwischen der Luft- und Kältemittelseite erreicht. Der Wärmetauscher ist mit einer Antikorrosionsbeschichtung aus Zink versehen zum Schutz gegen Umwelteinflüsse. Für eine optimale Anpassung der Wärmetauscherfläche an die benötigte Leistung ist der Wärmetauscher in mehrere Segmente unterteilt, die bedarfsabhängig zu- oder weggeschaltet werden. Durch ein spezielles Aufpressverfahren sind die Lamellen glatt ausgebildet und bieten somit keine Haftfläche für Verschmutzung.

Ventilator
Direktgetriebene(r) Axialventilator(en) aus Kunststoff, angetrieben über vollinverterdrehzahlgeregelten Hocheffizienzmotor, statisch und dynamisch ausgewuchtet,
mit Berührungsschutzgitter und vertikalem Luftstrom.
Der wartungsfreie Antriebsmotor befindet sich in einem wettergeschützten Gehäuse und ist mit einem thermischen Überlastschutz ausgerüstet. Über DIP-Schalter kann die externe statische Pressung auf bis zu 80 Pa eigestellt werden. Dies ist in den Stufen 0 Pa, 30 Pa, 60 Pa und 80 Pa möglich.

Kältemittelverdichter
Sauggasgekühlter Scrollverdichter, drehzahlgeregelt über DC-Invertertechnologie. Optimierte Scrollgeometrie zur Minimierung von Verdichtungsverlusten im Teillastbetrieb zur Sicherstellung höchster saisonaler Effizienz. Steigerung der Leistungszahl um bis zu 70% gegenüber einem konventionellen nicht invertergeregelten Verdichter. Pulsweitenmodulation für eine optimale Sinus-Charakteristik. DC-Inverter-Antriebsmotor in spezieller Bauform mit extremer Windungsdichte für höchste Effizienz. Bei Verdichterstillstandszeiten wird dieser mit der Hochfrequenzinduktionsmethode erwärmt, um Kältemittelverlagerung ins Verdichteröl zu vermeiden und die Schmierfähigkeit zu erhalten. Dieses Verfahren reduziert den Standby-Energieverbrauch des Verdichters um 50% gegenüber herkömmlichen Kurbelwannenheizungen.
Der Verdichter ist vibrationsarm auf Schwingungsdämpfern in einem schallisolierten Gehäuse montiert und leise laufend, mit Motorschutz gegen Überströme und thermische Überlastung ausgestattet. Saugseitig ist er durch einen großzügig bemessenen Flüssigkeitsabscheider vor Flüssigkeitsschlägen geschützt.
Passgenaue Leistungsregelung über Frequenzanpassung in 1-Hz-Schritten zwischen 15 und 140 Hz je Verdichter. Die Minimalfrequenz von nur 15 Hz ermöglicht einen optimalen Betrieb bei geringen Leistungsanforderungen und den Anschluss einer Inneneinheit der Baugröße 10.

Kältekreislauf
Mit Filtern, Sammler, Ölabscheider, 4-Wege-Umschaltventilen Kühlen/Heizen und Service-/Füllanschlüssen mit absperrbaren Ventilen. Der Kältekreislauf ist getrocknet, evakuiert und mit einer Kältemaschinenölfüllung für die maximale Leitungslänge versehen.

Kontinuierlicher Heizbetrieb
Im Wärmepumpenbetrieb verfügt das System über eine spezielle Enteisungsfunktion des Außengerätes. Bei entsprechenden Betriebsbedingungen wird der Wärmeaustauscher des Außengerätes in zwei Segmenten nacheinander abgetaut.
Insgesamt können so ca. 75% aller herkömmlichen Abtauvorgänge mit Kreislaufumkehr durch den komfortableren Teilflächenabtauvorgang ersetzt werden. Dies führt zu einem deutlichen Komfortgewinn im Gebäude, da die Außengeräteenteisung nicht mehr wahrnehmbar ist.

Steuerung
Komplett nach den gängigen Vorschriften verdrahtet und mit einer Klemmleiste für Netzeinspeisung, Klemmen für die M-Net-Datenbus Verbindung zu den Innenteilen und weiteren Außengeräten. Leistungsorgane für den Verdichter- und Verflüssigermotor.
Verflüssigungsdruckregelung im Kühlbetrieb bis -15°C Außentemperatur (bei windgeschützter Aufstellung). Inverter mit Pulsweitenmodulation. Sicherheitskette bestehend aus einem Hochdruck- und Niederdruckschalter, Überhitzungsschutz, Überstromschutz und Drehfeldüberwachung. Alle Funktionen werden über einen Mikroprozessor überwacht und gesteuert. Bedarfsgerechte Leistungsregelung je nach Anforderung der Innenteile über Inverter Drehzahlregelung des Scrollverdichters. Überwachung der Ölmengen im Ölabscheider und automatische intelligente Rückführung von Kältemittelöl aus dem System nach Bedarf. Keine intervallweise Ölrückführung.
Alle aktuellen Betriebszustände werden angezeigt. Fehlerdiagnosesystem mit >40 Fehleranzeigemöglichkeiten der Störungen in den Innen- und Außenteilen. Speicherung der letzten 10 Störungen. 256 Abfragen von aktuellen Betriebsdaten über DIP-Schalter und Anzeige dieser Werte auf einem 8-stelligen LC-Display wie:
- eingestellte Adressen der Innenteile
- momentane Betriebsfunktion der Innenteile
- Temperaturen aller Fühler in den Innenteilen und im Außenteil
- Stromaufnahme
- Kältemitteldrücke, Hoch- und Niederdruck
- Heißgastemperatur
- Saugastemperatur
- Außentemperatur
- Öffnungsweite der elektronischen Einspritzventile
- Verdichter-Betriebsfrequenz
- Drehzahl der invertergeregelten Verflüssigerventilatoren
- Verdichterlaufzeit

Über einen USB-Port auf der Außengeräteplatine, können alle Anlagendaten der mindestens letzten 5 Tage auf einen USB-Stick geladen werden. Damit lassen sich alle Anlagendaten per PC monitoren und auswerten.
Externe Ein- und Ausgänge über optionale Stecker sind standardmäßig vorhanden die folgende Funktionen ermöglichen:
- Zwangsweises Umschalten zwischen HEIZEN/KÜHLEN
- Verdichter EIN/AUS
- Verdichter Betriebsmeldung
- Störmeldung
- Vorgabe der Verdampfungstemperatur
- Vorgabe des max. Schallpegels durch Reduzierung der Lüfter
  Drehzahl am Außengerät

M-Net-Datenbus
Das Außengerät stellt die Versorgungsspannung für den M-Net-Datenbus zur Verfügung. Der Bus stellt die kontinuierliche Kommunikation zwischen allen Systemkomponenten (Außeneinheiten/Inneneinheiten/Bus-Fernbedienungen) sicher und gewährleistet durch kurze Kommunikationsintervalle eine schnelle Anpassung an die Umgebungsbedingungen und Systemeinstellungen. Außerdem dient die Busspannung zur Stromversorgung der Expansionsventile in den Innengeräten. Diese können somit auch geschlossen werden, wenn die Innengeräte spannungsfrei sind. Hierdurch wird sichergestellt, dass bei Spannungsausfall an einem Innengerät das Gesamtsystem in Betrieb bleiben kann.

Effizienznachweis gemäß EEWärmeG
Durch zusätzliche Ausstattung mit einer Zentralfernbedienung  lässt sich Systemeffizienz darstellen und die Anforderung des EEWärmeG (Erneuerbare-Energien-Wärmegesetz) erfüllen.

Einzelkostenabrechnung
Durch zusätzliche Ausstattung des Systems ist eine Abrechnung gemäß Heizkostenverordnung möglich. (Innengeräte mit Wasser Regulierventil werden benötigt).

Zusatz
Gefertigt nach ISO 9001, CE-Prüfzeichen, Probelauf unter Betriebsbedingungen im Werk.

Technische Daten
Kühlbetrieb
Kälteleistung: 40,0 kW
Nennleistungsaufnahme: 13,91 kW
EER gemäß EN 14511: 3,53
SEER gemäß EN 14825: 7,22
eta sc: 286%
Nennbetriebsstrom: 24 A

Heizleistung nom.: 45,0 kW
Nennleistungsaufnahme: 13,1 kW
COP gemäß EN14511: 3,7

SCOP gemäß EN14825 (mittlere Zone): 3,51
eta sh: 137%
Nennbetriebsstrom: 24 A

Luftvolumenstrom: 15.000 m3/h

Schalldruckpegel in 1 m Abstand (Freifeld) Kühlen/Heizen : 62,5 dB(A)

Spannung/Frequenz: 380-415 V/3 Ph/50 Hz
Anlaufstrom: 8 A

Kältemittel (Typ/vorgefüllte Menge/GWP): R32/8,0 kg/675

max. Rohrleitungslänge zum HBC-Controller: 110 m
max. Höhendifferenz Außen- Innengeräte: 50 m
max. Höhendifferenz zwischen Innengeräten: 15 m

Kältetechnische Anschlüsse
Flüssigkeitsleitung: 16 mm
Saugleitung: 28 mm

Geräteabmessungen
Tiefe: 740 mm
Breite: 1240 mm
Höhe: 1858 mm

Gerätegewicht: 276 kg

Anschließbare Innengeräte
Menge: 2-45

Nennleistungsbedingungen Kühlbetrieb
Innentemperatur (GradC): 27/19 (TK/FK)
Außentemperatur (GradC): 35/24 (TK/FK)

Nennleistungsbedingungen
Wärmepumpenbetrieb
Innentemperatur (GradC): 20 (TK)
Außentemperatur (GradC): 7/6 (TK/FK)

Einsatzbereich
Kühlen (GradC): -5 bis +52
Heizen (GradC): -20 bis +15,5

angebotenes Fabrikat: ". . . . . . . . . . . . . . . . . . . . . . . "

angebotener Typ: ". . . . . . . . . . . . . . . . . . . . . . . "
Vom Bieter einzutragen.
Menge: 1,000 Stk

**01.2 Luftgekühlte HVRF-Außeneinheit,**
Leistung wie zuletzt in vollem Wortlaut beschrieben,
jedoch mit den Technische Daten:
Kühlbetrieb
Kälteleistung: 50 kW
Nennleistungsaufnahme: 15,24 kW
EER gemäß EN 14511: 3,28
SEER gemäß EN 14825: 6,78
eta sc: 268%
Nennbetriebsstrom: 28 A

Heizleistung nom.: 56,0 kW
Nennleistungsaufnahme: 15,77 kW
COP gemäß EN 14511: 3,55

SCOP gemäß EN 14825 (mittlere Zone): 3,51
eta sh: 137%
Nennbetriebsstrom: 28 A

Luftvolumenstrom: 18.900 m3/h

Schalldruckpegel in 1 m Abstand (Freifeld) Kühlen/Heizen: 65,5 dB(A)

Spannung/Frequenz: 380-415 V/3 Ph/50 Hz
Anlaufstrom: 8 A

Kältemittel (Typ/vorgefüllte Menge/GWP): R32/10,8kg/675

max. Rohrleitungslänge zum HBC-Controller: 110 m
max. Höhendifferenz Außen- Innengeräte: 50 m
max. Höhendifferenz zwischen Innengeräten: 15 m

Kältetechnische Anschlüsse
Flüssigkeitsleitung: 18 mm
Saugleitung: 28 mm

Geräteabmessungen
Tiefe: 740 mm
Breite: 1240 mm
Höhe: 1858 mm

Gerätegewicht: 305 kg

Anschließbare Innengeräte
Menge: 2-50

Nennleistungsbedingungen Kühlbetrieb
Innentemperatur (GradC): 27/19 (TK/FK)
Außentemperatur (GradC): 35/24 (TK/FK)

Nennleistungsbedingungen
Wärmepumpenbetrieb
Innentemperatur (GradC): 20 (TK)
Außentemperatur (GradC): 7/6 (TK/FK)

Einsatzbereich
Kühlen (GradC): -5 bis +52
Heizen (GradC): -20 bis +15,5

angebotenes Fabrikat: ". . . . . . . . . . . . . . . . . . . . . . . "

angebotener Typ: ". . . . . . . . . . . . . . . . . . . . . . . "
Vom Bieter einzutragen.
Menge: 1,000 Stk

**01.3 Windschutzhaube für Luftgekühlte HVRF-Außeneinheit,**
Windschutzhaube für Luftgekühlte HVRF-Außeneinheit,
Windschutzhaube schützt den Wärmetauscher vor starkem Windeinfall bei ungeschützter Aufstellung und ermöglicht den Kühlbetrieb bis -15°C Außentemperatur,
Schutz für Wärmetauscher vor äußeren Einflüssen wie Hagel und Vandalismus.
Menge: 2,000 Stk

**01.4 Fahrzeuge, Maschinen**
Fahrzeuge, Maschinen
auf- und abbauen, bereitstellen, vorhalten,
als Hilfsmittel für den Transport
Luft/Luft-Wärmepumpe komplett montiert,
mittels Kran,
auf das Flachdach zum Aufstellort,
Liefereinheit: 1 Stück,
Abmessung Wärmepumpe BxHxT: 1.240x1.858x740 mm,
Gewicht: 310 kg,
Arbeitshöhenbereich bis 10 m,
Transportweg bis 50 m,
einschließlich Anschlag-, Sicherungs und Befestigungsmittel.
Menge: 2,000 Stk

**01.5 Aufstellsystem**
Montagesystem zur schonenden Aufstellung von Lüftungsgeräten auf Flachdächern,
Aufstellsystem mit schwingungsgedämpften und höhenverstellbaren Füßen,
als Komplettlösung für Außeneinheit,
bestehend aus feuerverzinktes Trägersystem,
keine Verletzung der Dachhaut,
schonende Lastverteilung durch Dämpfungsmatten,
mit höhenverstellbaren Füßen,
Geräteträgertraversen mit Einschubhalterung für Auffang- und Rückhaltesystem,

Gerätedaten:
Abmessung BxTxH: 2 x 1240 x 740 x 1858 mm
Gerätegewicht: 1 x 280 kg, 1 x 305 kg

Systemdaten:
Material: feuerverzinkter Stahl / Glasfaserverstärkter Kunststoff
Rahmenabmessungen: 3,5 x 1,70 m
Querschnitt Längsstreben: 50 x 50 mm
Querschnitt Querstreben: 50 x 50 mm
Oberkante Rahmen: 240 - 400 mm

Resultierende Punktbelastung: 6,05 kN/m²
Resultierende Flächenbelastung: 0,8 kN/m²

Anzahl Füße: 8 Stück (450), einschl. Anti-Vibrations-Pad

einschl. Montagematerial.

angebotenes Fabrikat: ". . . . . . . . . . . . . . . . . . . . . . . "

angebotener Typ: ". . . . . . . . . . . . . . . . . . . . . . . "
Vom Bieter einzutragen.
Menge: 1,000 Stk

### Titel 02 Innengeräte und Zubehör

**02.1 Hybrid-BC-Controller,**
Hybrid-BC-Controller,
als Regeleinheit für den Anschluss an eine VRF-Außeneinheit,  Controller für Kältemittel R410A und R32 geeignet,
patentierte System für gleichzeitiges Kühlen und Heizen im
2-Leiter System möglich,
Hybrid-BC-Controller enthält Plattenwärmetauscher zum Energieaustausch zwischen Kältemittel und Wasser und stellt je nach Leistungsbedarf eine entsprechende Warm- bzw. Kaltwassermenge für die Innengeräte bereit,

Gehäuse
aus verzinktem Stahlblech von innen wärmegedämmt,

3-Wege Motorventile
im Inneren des Hybrid-BC-Controllers verteilen 3-Wege Motorventile das Warm- oder Kaltwasser zu den Innengeräten. die Ansteuerung der Ventile erfolgt über die Inneneinheiten,

Mikroprozessorsteuerung
Die Steuerung des Hybrid-BC-Controllers erfolgt über das Bus-System des VRF-Systems. Dabei werden je nach Anforderung der Innengeräte 3-Wege-Motorventile geschaltet. Leistungsbedarfsgerecht werden der invertergeregelte Verdichter, der Verflüssiger in seinen verschiedenen Sektionen und der drehzahlgeregelte Verflüssigerventilatormotor durch Sensoren an den Innengeräten, am Hybrid-BC-Controller und am Innengerät geregelt.

Zusatz
Gefertigt nach ISO 9001, CE-Prüfzeichen.

Technische Daten
Anzahl der Anschlüsse: 16
Maximale Leistung je Anschluss: 9,0 KW
Maximale Leistung Innengeräte: 40 kW
Spannungsversorgung: 220-240 V/1 Ph/50 Hz
Max. Leistungsaufnahme: 0,46 KW
Betriebsstrom: 2,83 A

Geräteabmessungen
Höhe: 300 mm
Breite: 1800 mm
Tiefe: 630 mm
Gewicht: 98 kg

einschl. Befestigungsmaterial (Schrauben, Gewindestangen).

angebotenes Fabrikat: ". . . . . . . . . . . . . . . . . . . . . . . "

angebotener Typ: ". . . . . . . . . . . . . . . . . . . . . . . "
Vom Bieter einzutragen.
Menge: 4,000 Stk

**02.2 4-Wege Eurorasterkassette HVRF BG10**
4-Wege Eurorasterkassette HVRF
zum Anschluss an Hybrid VRF Systeme über HBC Controller,

Gehäuse
Gehäuse aus Stahlblech, verzinkt, mit Wärmedämmung, einfache Montage,
alle wichtigen Teile sind mit entsprechendem Wartungsfreiraum von unten zugänglich,
Kompakt und platzsparend,

Luftansaug
von unten über eine Zubehörblende,
herausklappbares Gitter mit dahinterliegendem Langzeitfilter in Honigwabenstruktur mit hoher Standzeit,

Luftauslass
4-seitig, Horizontaler Luftausblas für zugfreie Klimatisierung gewährleistet hohen Komfort,
Blende (Zubehör),

Wärmetauscher
Hochleistungswärmetauscher aus Kupferrohr mit aufgepressten Aluminiumlamellen.

Kondensatpumpe
Eingebaut im Gerät, mit Kondensatsensor,
als Schleuderpumpe mit 850 mm Förderhöhe,
weiterführende Kondensatleitung mit Gefälle.

Lüfter
3D-Turbo-Lüfter direktgetrieben, mit einem extrem leise laufenden, zweiseitig saugenden Radiallaufrad mit innenliegendem Thermoschutz, schwingungsgedämmt gelagert und dynamisch ausgewuchtet, 3- stufig drehzahlgeregelt über Invertersteuerung.

Steuerung
Komplett nach den gängigen Vorschriften verdrahtet. Mit einer Klemmleiste für M-Net Datenbus, Fernbedienung und Netzeinspeisung. Eine Mikroprozessor-Steuerplatine schaltet und überwacht alle Funktionen.

Funktionen
Mikroprozessorsteuerung zur Überwachung der Solltemperatur im Kühlbetrieb von 19°C bis 30°C,
im Heizbetrieb von 17°C bis 28°C,
Automatische Betriebsartenwahl,
Entfeuchten der Raumluft durch ein spezielles Programm. Speicherung aller eingegebenen Werte bei Spannungsausfall. Automatischer Wiederanlauf nach Spannungsausfall Autostart der Innengeräte bei Anlegen der Spannungsversorgung. Fehlerdiagnosesystem mit Fehlerspeicherung. Bei einer Funktionsstörung erfolgt sofortige Abschaltung und Fehleranzeige mit Hilfe eines Fehlercodes auf der Fernbedienung. Funktionsstörungen anderer Geräte im System werden auf der Fernbedienung mit Angabe der Gerätenummer (Adresse) angezeigt. Test- und Notlaufprogramm.

Zusatz
Gefertigt nach ISO 9001, CE-Prüfzeichen,
Probelauf unter Betriebsbedingungen im Werk.

Technische Daten
Nenn-Kälteleistung: 1,2 kW
Nenn-Heizleistung: 1,4 kW

Luftvolumenstrom min./max.: 360/420 m3/h
Schalldruckpegel in 1,5 m Abstand (Freifeld): 25/26/27 dB(A)

Spannung/Frequenz: 220-240 V/1 Ph/50 Hz
Leistungsaufnahme Kühlen/Heizen: 0,02/0,02 kW
Betriebsstrom Kühlen/Heizen: 0,18/0,13 A

Geräteabmessungen
Höhe: 245 mm
Breite: 570 mm
Tiefe: 570 mm
Gewicht: 13 kg

Wasserseitige Geräteanschlüsse: 20 mm (innen)/22 mm (außen)

Erforderlicher Durchmesser Anschlussleitung Vor-/Rücklauf: 20 mm (innen)

Nennleistungsbedingungen Kühlbetrieb
Innentemperatur (Grad C): 27/19 (TK/FK)
Außentemperatur (Grad C): 35/24 (TK/FK)

Nennleistungsbedingungen
Wärmepumpenbetrieb
Innentemperatur (Grad C): 20 (TK)
Außentemperatur (Grad C): 7/6 (TK/FK)

einschließlich Befestigungsmaterial (Schrauben, Gewindestangen).

angebotenes Fabrikat: ". . . . . . . . . . . . . . . . . . . . . . . "

angebotener Typ: ". . . . . . . . . . . . . . . . . . . . . . . "
Vom Bieter einzutragen.
Menge: 43,000 Stk

**02.3 4-Wege Eurorasterkassette HVRF BG15**
Leistung wie zuletzt in vollem Wortlaut beschrieben,
jedoch Baugröße 15,

Technische Daten
Nenn-Kälteleistung: 1,7 kW
Nenn-Heizleistung: 1,9 kW

Luftvolumenstrom min./max.: 360/480 m3/h
Schalldruckpegel in 1,5 m Abstand (Freifeld): 25/26/29 dB(A)

Spannung/Frequenz: 220-240 V/1 Ph/50 Hz
Leistungsaufnahme Kühlen/Heizen: 0,02/0,02 kW
Betriebsstrom Kühlen/Heizen: 0,19/0,14 A

Geräteabmessungen
Höhe: 245 mm
Breite: 570 mm
Tiefe: 570 mm
Gewicht: 13 kg

Wasserseitige Geräteanschlüsse: 20 mm (innen)/22 mm (außen)

Erforderlicher Durchmesser Anschlussleitung Vor-/Rücklauf: 20 mm (innen)

Nennleistungsbedingungen Kühlbetrieb
Innentemperatur (Grad C): 27/19 (TK/FK)
Außentemperatur (Grad C): 35/24 (TK/FK)

Nennleistungsbedingungen
Wärmepumpenbetrieb
Innentemperatur (Grad C): 20 (TK)
Außentemperatur (Grad C): 7/6 (TK/FK)

angebotenes Fabrikat: ". . . . . . . . . . . . . . . . . . . . . . . "

angebotener Typ: ". . . . . . . . . . . . . . . . . . . . . . . "
Vom Bieter einzutragen.
Menge: 9,000 Stk

**02.4 4-Wege Eurorasterkassette HVRF BG20**
Leistung wie zuletzt in vollem Wortlaut beschrieben,
jedoch Baugröße 20,

Technische Daten
Nenn-Kälteleistung: 2,2 kW
Nenn-Heizleistung: 2,5 kW

Luftvolumenstrom min./max.: 390/480 m3/h
Schalldruckpegel in 1,5 m Abstand (Freifeld): 27/29/31 dB(A)

Spannung/Frequenz: 220-240 V/1 Ph/50 Hz
Leistungsaufnahme Kühlen/Heizen: 0,02/0,02 kW
Betriebsstrom Kühlen/Heizen: 0,21/0,16 A

Geräteabmessungen
Höhe: 245 mm
Breite: 570 mm
Tiefe: 570 mm
Gewicht: 14 kg

Wasserseitige Geräteanschlüsse: 20 mm (innen)/22 mm (außen)

Erforderlicher Durchmesser Anschlussleitung Vor-/Rücklauf: 20 mm (innen)

Nennleistungsbedingungen Kühlbetrieb
Innentemperatur (Grad C): 27/19 (TK/FK)
Außentemperatur (Grad C): 35/24 (TK/FK)

Nennleistungsbedingungen
Wärmepumpenbetrieb
Innentemperatur (Grad C): 20 (TK)
Außentemperatur (Grad C): 7/6 (TK/FK)

angebotenes Fabrikat: ". . . . . . . . . . . . . . . . . . . . . . . "

angebotener Typ: ". . . . . . . . . . . . . . . . . . . . . . . "
Vom Bieter einzutragen.
Menge: 1,000 Stk

**02.5 4-Wege Eurorasterkassette HVRF BG25**
Leistung wie zuletzt in vollem Wortlaut beschrieben,
jedoch Baugröße 25,

Technische Daten
Nenn-Kälteleistung: 2,8 kW
Nenn-Heizleistung: 3,2 kW

Luftvolumenstrom min./max.: 390/540 m3/h
Schalldruckpegel in 1,5 m Abstand (Freifeld): 27/30/34 dB(A)

Spannung/Frequenz: 220-240 V/1 Ph/50 Hz
Leistungsaufnahme Kühlen/Heizen: 0,03/0,02 kW
Betriebsstrom Kühlen/Heizen: 0,22/0,17 A

Geräteabmessungen
Höhe: 245 mm
Breite: 570 mm
Tiefe: 570 mm
Gewicht: 14 kg

Wasserseitige Geräteanschlüsse: 20 mm (innen)/22 mm (außen)

Erforderlicher Durchmesser Anschlussleitung Vor-/Rücklauf: 20 mm (innen)

Nennleistungsbedingungen Kühlbetrieb
Innentemperatur (Grad C): 27/19 (TK/FK)
Außentemperatur (Grad C): 35/24 (TK/FK)

Nennleistungsbedingungen
Wärmepumpenbetrieb
Innentemperatur (Grad C): 20 (TK)
Außentemperatur (Grad C): 7/6 (TK/FK)

angebotenes Fabrikat: ". . . . . . . . . . . . . . . . . . . . . . . "

angebotener Typ: ". . . . . . . . . . . . . . . . . . . . . . . "
Vom Bieter einzutragen.
Menge: 5,000 Stk

**02.6 Blende für 4-Wege-Eurorasterkassette HVRF**
Blende für 4-Wege-Eurorasterkassette HVRF
für Deckenkassetten im Eurorastermaß
mit 4-seitigem Luftausblas,
zum Betrieb mit einer Kabelfernbedienung,

Design
Modernes gradliniges Design in Reinweiß, RAL9010
flache Aufbauhöhe von 10 mm,

Luftansaug
Luftansaug befindet sich unten, über herausklappbares Gitter mit dahinterliegendem Langzeitfilter mit hoher Standzeit,

Luftauslass
Der Luftauslass erfolgt 4-seitig,
Blende kann durch Verschließen der Zuluftöffnungen auch 2- oder 3-wegig eingesetzt werden,
Luftleitlamellen sind motorbetrieben und auf jeder Seite individuell einstellbar für komfortable, zugfreie Lufteinbringung,

Steuerung
Komplett nach den gängigen Vorschriften verdrahtet,
mit Steckerleisten für Steuerung und Spannungsversorgung über die Deckenkassette,

Technische Daten
Abmessungen
Breite: 625 mm
Tiefe: 625 mm
Höhe: 10 mm
Gewicht: 3 kg

angebotenes Fabrikat: ". . . . . . . . . . . . . . . . . . . . . . . "

angebotener Typ: ". . . . . . . . . . . . . . . . . . . . . . . "
Vom Bieter einzutragen.
Menge: 58,000 Stk

**02.7 Kabelfernbedienung**
Kabelfernbedienung
Wandmontage, in flacher Bauform,
zur Steuerung der Inneneinheiten,
Fernbedienung zur Einzelsteuerung oder Gruppensteuerung von bis zu 16 Innengeräten,
mit übersichtlichem LC-Display mit Hintergrundbeleuchtung,

Funktionen
Folgende Einstellungen können u.a. vorgenommen werden:
- Ein/Aus
- Betriebsarten (Kühlen, Heizen, Automatik, Entfeuchten und
  Lüften)
- Raumtemperatur
- Lüfterstufen
- feste Ausblasrichtung oder Swing-Betrieb
- Wochentimerfunktion mit Echtzeituhr
- Einstellungen Ein, Ein/Aus oder nur Aus zu jeweils festen
  Uhrzeiten.
- Testbetrieb
- Automatische Sommerzeitanpassung

Anzeige
Angezeigt werden u.a.:
- tatsächliche Raumtemperatur (Ist-Wert)
- eingestellte Raumtemperatur (Soll-Wert)
- eingestellte Betriebsart
- bei Automatikmodus kann der aktuelle Betriebszustand
  angezeigt werden
- Luftausblaswinkel
- Uhrzeit oder nächste Start- und Ausschaltzeit
- Filterüberwachung mit Reset-Funktion
- Störmeldung mit genauem Störcode
- Wird die Raumtemperatur an der Fernbedienung gemessen
  wird dies durch ein Symbol im Display der Fernbedienung
  angezeigt

Timerbetrieb
Folgende Timersteuerung kann aktiviert werden:
Programmierung der Ein- und Ausschaltzeiten oder nur Ein bzw. nur Aus zu bestimmten Tageszeiten. So kann z.B. das Gerät zu einer festen Zeit ausgeschaltet werden (wenn in Betrieb). Alle Timerfunktionen lassen sich über Tastendruck unterbrechen.

Geräteabmessungen
Höhe: 120 mm
Breite: 120 mm
Tiefe: 14,5 mm
Gewicht: 0,19 kg
Leistungsaufnahme: 0,3 W
Versorgungsspannung: 12 VDC

Einsatzbereich
Temperaturbereich: 0 - 40 °C
Feuchtigkeit: 25 - 90% RH

angebotenes Fabrikat: ". . . . . . . . . . . . . . . . . . . . . . . "

angebotener Typ: ". . . . . . . . . . . . . . . . . . . . . . . "
Vom Bieter einzutragen.
Menge: 57,000 Stk

**02.8 Elektroseitige Verkabelung und Schaltung,**
*** Pauschalposition
Elektroseitige Verkabelung und Schaltung,
die Elektroarbeiten für alle elektrisch betriebenen
Teile der Heizungs- / Kälteanlage für Positionen im Titel 01 + 02
sind hier anzubieten,
elektrische Anschlüsse, Verlegung der Installationskabel und Leitungen (Steuer- und Fühlerleitungen),
nach Verdrahtungsplan des Lieferers der Steuer- und
Regelanlage,
einschl. Ablängen, Einführen, Abdichten, Absetzen, Anklemmen und Zugentlastung der bezeichneten und verlegten elektrischen Kabel an allen betreffenden Geräten der vorhergehenden Positionen,
Lieferung und Montage der hierfür notwendigen
Kleinteile: Verschraubungen, Klemmen, Schellen usw.,
Messen der Ströme, Prüfen der Drehrichtungen,
Einregulierungen der Geräte, Dokumentieren technischer
Daten,
betreffende Geräte sind z.B. Außengerät, Innengeräte, Controller, Kabel-Fernbedienung usw.,
Falls der Bieter keinen konzessionierten eigenen
Elektriker beschäftigt, hat er die Leistungen in
eigener Verantwortlichkeit an eine entsprechende
Fachfirma zu vergeben.
Unabhängig davon, ob die Elektroarbeiten mit beauftragt
werden oder nicht, hat die Firma alle
Elektroangaben dem betreffenden Elektriker zu machen
und soweit nötig Schaltpläne, Kabellisten und
Beipackzettel der Geräte an ihn zu liefern.
Da die Abnahme und Übergabe der Heizungs- / Kälteanlage
die Funktion aller Teile voraussetzt, hat der Gesamt-AN in
jedem Fall den ordnungsgemäßen Abschluss der
Elektroarbeiten vor der Abnahme unaufgefordert zu
kontrollieren und die elektrischen Teile in Betrieb zu
nehmen.

Standort: Dach
2 Stück Wärmepumpen Außeneinheit (400 V, 50 Hz, 3 Ph)

Standort: OG
28 Stück Innengeräte (220 - 240 V, 50 Hz, 1 Ph)
28 Stück Kabelfernbedienung (Verbindungskabel 2 x 1,5mm²)
2 Stück Hybrid-BV-Controller (230 V, 50 Hz, 1 Ph)
2 Stück Kältemitteldetektor (Verbindungskabel 2x1,5mm²)

Standort: EG
30 Stück Innengeräte Büroraum (220 - 240 V, 50 Hz, 1 Ph)
29 Stück Kabelfernbedienung (Verbindungskabel 2 x 1,5mm²)
2 Stück Hybrid-BV-Controller (230 V, 50 Hz, 1 Ph)
2 Stück Kältemitteldetektor (Verbindungskabel 2 x 1,5mm²).
Menge: 1,000 psch

*Hinweis: Vorbemerkungen Kabel und Leitungen*
Die verwendeten Kabel und Leitungen müssen den
geltenden VDE-Normen entsprechen.

Die abgegebenen Angebotspreise sind auch für Kupfer
Festpreise, auch wenn sich während der Bauzeit die
Notierung für NE-Metalle ändern sollte.

Die Verlegung hat fachgerecht zu erfolgen.

Kleinmaterial wie z.B. für Befestigung und Beschriftung und Kabelverschnitt sind im Einheitspreis mit einzukalkulieren.

Die nachfolgenden Positionen sind als komplette Leistung anzubieten, d.h. Kabel liefern, verlegen,
incl. Klein- und Befestigungsmaterial.

Decken- und Wandbohrungen bis 25 mm sind in die
Einheitspreise mit einzukalkulieren.

Kabeldurchführungen durch Brandwände und Decken
sind mit Brandschutzmasse zu verschließen.

*Hinweis: Technische Erläuterungen Kabelnetze*
Technische Erläuterungen Kabelnetze

Die nachfolgenden Positionen umfassen die Lieferung und
das Verlegen und Beschriften von Leitungen sowie deren
Befestigungsmaterial.

Die Verlegung der Kabel und Leitungen erfolgt in
Teillängen, gemischt vorrangig in Kabelkanälen,
Kabeltrassen, in Leerrohren bzw. auf Putz, in
Zwischendecken sowie zu geringen Teilen unter Putz.

Bei Verlegeart in Zwischendecken mit Sammelhalterung
einschl.  Lieferung und Montage der Sammelhalterungen.

Kabel und Leitungen sind bei Verlegung unter Putz und
hinter Wandverkleidungen senkrecht oder waagerecht bzw.
parallel zu den Raumkanten zu führen. Kabel und
Leitungen sind grundsätzlich befestigt zu führen.

Für die Verlegung der Kabel und Leitungen sind die
brandschutztechnischen Anforderungen an Leitungsanlagen
zu beachten.

Alle Kabel- und Leitungsstrecken sind in einer
durchgängigen Länge zu verlegen.

Anschluss und Verbindungsstellen von Kabeln und
Leitungen sind durch Zugentlastungen vor mechanischen
Beanspruchungen zu schützen, sofern mit derartigen
Beanspruchungen zu rechnen ist. Zugentlastungen müssen
so beschaffen sein, dass eine mechanische Beschädigung
der entlasteten Kabel und Leitungen ausgeschlossen ist.

Alle verlegten Kabel und Leitungen sind eindeutig zu beschriften damit schon während der Installation Beschaltungsfehler oder Vertauschungen vermieden werden.

**02.9 Verlegung und Lieferung von Kabel und Leitungen**
Verlegung und Lieferung von Kabel und Leitungen,
Kommunikationsleitung zwischen Kabelfernbedienung und dem jeweiligen Innengerät,
Leitung YStY 2 x 2 x 0,8 mm (ungeschirmt),
einschl. Klein- und Befestigungsmaterial,
Installation der Kabel und Leitungen als Einzelverlegung auf Putz mit Abstandsschellen bzw. unter Putz, auf Kabelbahn oder im Installationsrohr, -kanal.
Menge: 175,000 m

**02.10 Verlegung und Lieferung von Kabel und Leitungen**
Verlegung und Lieferung von Kabel und Leitungen,
Kommunikationsleitung zwischen Außengerät und den angeschlossenen Innengeräten (geschliffen),
Bus-Leitung LIYCY 2 x 1,5 mm² (geschirmt),
linienförmige Verdrahtung,
einschl. Klein- und Befestigungsmaterial,
Installation der Kabel und Leitungen als Einzelverlegung auf Putz mit Abstandsschellen bzw. unter Putz, auf Kabelbahn oder im Installationsrohr, -kanal.
Menge: 250,000 m

**02.11 Isolierstoffrohr DIN VDE 0605,**
Isolierstoffrohr DIN VDE 0605,
aus PVC hart,
mittelschwer, starr, ACF,
Nenngröße 16,
Verlegung offen, mit Abstandsschellen,
max. Schellenabstand = 25 facher Rohrdurchmesser.
Menge: 50,000 m

**02.12 Installationskanal als Leitungsführungskanal**
Installationskanal als Leitungsführungskanal,
nach DIN VDE 0604,
Außenmaß Höhe/Breite mind. 15 x 15 mm,
aus PVC hart,
Farbe weiß,
einschl. aller systembedingten Form-, Eck-, Verbindungs-, Abdeck- und Zubehörteile,
liefern und auf Beton bzw. Mauerwerk verlegen.
Menge: 50,000 m

### Titel 03 Rohrleitungen und Zubehör

*Hinweis: kältetechnische Verrohrung*
kältetechnische Verrohrung,
Kupferrohre in Kühlschrankqualität in Stangen, in Ringen,
nahtlos gezogen, innen gereinigt, mit verschlossenen Enden.

**03.1 vorisoliertes Kupferrohr 5/8"**
vorisoliertes Kupferrohr in Kühlschrankqualität nach DIN EN 12735-1, für Kälte- und Klimatechnik,
innen gereinigt, mit verschlossenen Enden,
als Flüssigkeits- bzw. Saugleitung,
zulässig für R32, R407C, R410 A und R290,
einsetzbarer Temperaturbereich von - 40°C bis + 50°C,
Verarbeitung und Verlegung nach den hersteller- spezifischen
Vorschriften sowie der Einhaltung einschlägiger Normen,
Zuschnitt und Verschnitt sind im Einzelpreis einzukalkulieren,
einschl. Vorhaltung der erforderlichen Werkzeuge,
einschl. Schweiß- oder Klebe- sowie Dichtungsmaterial,
Abdeckband, isolierte Klammern, Dichtungsmasse,
Kühlschmierfett,
einschl. Überschieberohren für Wand- und Deckendurchführungen,
einschl. Befestigungen wie Halterungen (verzinkt), thermisch
entkoppelten Rohrschellen, Gewindestangen, Schlaganker,
Unterlegscheiben, Gewindeplatten, Schrauben und Muttern,
Dübel, einschließlich Bohrungen für Dübel setzen,,
Rohrbefestigungen mit zugelassenen Dübeln,
Rohrleitung Klältemittelleitung Abmessung: 5/8", 15,88 mm,
Isolierung aus vernetztem / reißfestem Polyethylenschaum, weiß, Brandschutzklasse BL-s1, d= nach EN 13501-1,
Isolierung: 9 mm,
Montagehöhe über Fußboden bis 3,5 m.
Menge: 125,000 m
Produkt:
  Artikel:
    Artikelnummer: 432506100
    Artikelkurztext: vorisoliertes Kupferrohr 5/8"

**03.2 vorisoliertes Kupferrohr 3/4"**
Leistung wie zuletzt in vollem Wortlaut beschrieben,
jedoch Kältemittelleitung Abmessung: 3/4", 19,05 mm.
Menge: 30,000 m
Produkt:
  Artikel:
    Artikelnummer: 432510100
    Artikelkurztext: vorisoliertes Kupferrohr 3/4"

**03.3 vorisoliertes Kupferrohr 7/8"**
Leistung wie zuletzt in vollem Wortlaut beschrieben,
jedoch Kältemittelleitung Abmessung: 22,2 mm.
Menge: 25,000 m
Produkt:
  Artikel:
    Artikelnummer: 432512100
    Artikelkurztext: vorisoliertes Kupferrohr 7/8"

**03.4 Form- und Verbindungsstück, T-Stück 5/8"-5/8"-5/8"**
Form- und Verbindungsstück,
für Kältekupferrohre,
T-Stück,
Abmessung: 5/8" - 5/8" - 5/8".
Menge: 1,000 Stk

**03.5 Form- und Verbindungsstück, T-Stück 3/4" - 5/8" - 5/8"**
Leistung wie zuletzt in vollem Wortlaut beschrieben,
jedoch Abmessung: 3/4" - 5/8" - 5/8".
Menge: 1,000 Stk

**03.6 Form- und Verbindungsstück, T-Stück 1 1/8" - 3/4" - 3/4"**
Leistung wie zuletzt in vollem Wortlaut beschrieben,
jedoch Abmessung: 1 1/8" - 3/4" - 3/4".
Menge: 1,000 Stk

**03.7 Form- und Verbindungsstück, T-Stück 1 1/8" - 7/8" - 7/8".**
Leistung wie zuletzt in vollem Wortlaut beschrieben,
jedoch Abmessung: 1 1/8" - 7/8" - 7/8".
Menge: 1,000 Stk

**03.8 Form- und Verbindungsstück, 7/8" - 5/8"**
Form- und Verbindungsstück,
für Kältekupferrohre,
Reduzierstück I/A,
Abmessung: 7/8" - 5/8".
Menge: 8,000 Stk

**03.9 Form- und Verbindungsstück, 7/8" - 3/4"**
Leistung wie zuletzt in vollem Wortlaut beschrieben,
jedoch Abmessung: 7/8" - 3/4".
Menge: 2,000 Stk

**03.10 Kupferrohr 28mm**
Kupferrohr in Stangen,,
nach DIN EN 12735-1,
für den Einsatz in der Klimatechnik,
als Flüssigkeits- bzw. Saugleitung,
innen gereinigt, Rohrenden verschlossen,
zulässig für R32, R407C, R410 A und R290,
einsetzbarer Temperaturbereich von - 40°C bis + 50°C,
Verarbeitung und Verlegung nach den hersteller- spezifischen
Vorschriften sowie der Einhaltung einschlägiger Normen,
Zuschnitt und Verschnitt sind im Einzelpreis einzukalkulieren,
einschl. Vorhaltung der erforderlichen Werkzeuge,
einschl. Schweiß- oder Klebe- sowie Dichtungsmaterial,
Abdeckband, isolierte Klammern, Dichtungsmasse,
Kühlschmierfett,
einschl. Überschieberohren für Wand- und Deckendurchführungen,
einschl. Befestigungen wie Halterungen (verzinkt),
thermisch entkoppelten Rohrschellen, Gewindestangen, Schlaganker,
Unterlegscheiben, Gewindeplatten, Schrauben und Muttern,
Dübel, einschließlich Bohrungen für Dübel setzen,,
Rohrbefestigungen mit zugelassenen Dübeln,
Kältemittellohrleitung Abmessung: 1 1/8", 28,58 mm,
Montagehöhe über Fußboden bis 3,5 m.
Menge: 25,000 m
Produkt:
  Artikel:
    Artikelnummer: 432516100
    Artikelkurztext: Kupferrohr 28mm

**03.11 Form- und Verbindungsstück, Bogen**
Form- und Verbindungsstück,
für Kältekupferrohre,
Bogen, 90°,
Abmessung: 1 1/8", 28,58 mm.
Menge: 10,000 Stk

**03.12 Form- und Verbindungsstück, Muffe**
Form- und Verbindungsstück,
für Kältekupferrohre,
Muffe,
Abmessung: 1 1/8", 28,58 mm.
Menge: 25,000 Stk

**03.13 Anschluss an HVRF-Außeneinheit,**
Anschluss Kältemittelkreislauf an HVRF-Außeneinheit,
Anschlussstutzen (gelötet): 16 mm (Außen-Ø),
Kältemittelleitung: 5/8", 15,88 mm (Außen-Ø),
einschl. Form- und Verbindungsstücke aller Art.
Menge: 1,000 Stk

**03.14 Anschluss an HVRF-Außeneinheit,**
Leistung wie zuletzt in vollem Wortlaut beschrieben,
jedoch Anschlussstutzen (gelötet): 18 mm (Außen-Ø),
Kältemittelleitung: 3/4", 19,05 mm (Außen-Ø).
Menge: 1,000 Stk

**03.15 Anschluss an HVRF-Außeneinheit,**
Leistung wie zuletzt in vollem Wortlaut beschrieben,
jedoch Anschlussstutzen (gelötet): 28 mm (Außen-Ø),
Kältemittelleitung: 1 1/8", 28,58 mm (Außen-Ø).
Menge: 2,000 Stk

**03.16 Anschluss Kältemittelkreislauf Master HBC Controller**
Anschluss Kältemittelkreislauf zwischen Master HBC-Controllern,
Anschlussstutzen (gelötet): 16 mm (Außen-Ø),
Kältemittelleitung: 5/8", 15,88 mm (Außen-Ø),
einschl. Form- und Verbindungsstücke aller Art.
Menge: 4,000 Stk

**03.17 Anschluss an HBC-Controller,**
Anschluss Kältemittelleitungen an HBC-Controller,
Anschlussstutzen: 22 mm (Außen-Ø)
Kältemittelleitung: 5/8", 1588 mm (Außen-Ø)
einschl. Form- und Verbindungsstücke.
Menge: 8,000 Stk

**03.18 Anschluss an HBC-Controller,**
Leistung wie zuletzt in vollem Wortlaut beschrieben,
jedoch Anschlussstutzen: 22 mm (Außen-Ø)
Kältemittelleitung: 3/4", 19,05 mm (Außen-Ø).
Menge: 2,000 Stk

**03.19 Anschluss an HBC-Controller,**
Leistung wie zuletzt in vollem Wortlaut beschrieben,
jedoch Anschlussstutzen: 22 mm (Außen-Ø)
Kälteleitung: 7/8", 22,2 mm (Außen-Ø).
Menge: 2,000 Stk

**03.20 Zusätzliche Kältemittelnachfüllmenge,**
Zusätzliche Kältemittelnachfüllmenge,
Kältemittel R32.
Menge: 24,000 kg

**03.21 Flachdach-Schwanenhals mit Klappelement DN 150**
Flachdach-Schwanenhals mit Klappelement DN 150,
einschl. Flansch-Manschette,
einfache Durchführung und Verlegung von Leitungen,
z.B. für Klimaanlagen oder Wärmepumpen auf dem Flachdach
Klappelement wird nach Verlegen durch Herunterdrücken geschlossen und rastet sicher ein,
Schützt vor äußeren Witterungseinflüssen,
ohne Werkzeug leicht zu öffnen und zu schließen,
für Leitungen und Kabelbündel bis max. 140 mm Durchmesser
Inkl. abnehmbarem Unterrohr,

Material:
- Flansch und Rohre aus hochwitterungsbeständigem,
  widerstandsfähigem Spezial-Hart-PVC
- Flansch-Manschette aus Kunststoff, Bitumen-Schweißbahn
  oder Elastomerdachbahn, passend zur Dachabdichtungsbahn

Baustoffklasse:
- B2 nach DIN 4102-4
- Bitumen-Schweißbahn mindestens B2 nach DIN 4102 bzw.
  E (EM 13051)

Technische Hinweise:
- Einbau gemäß den geltenden Fachregeln
- Maximaler Durchführungsquerschnitt: 140 x 100 mm
- Zum Schutz gegen unkontrollierten Luftaustausch,
  übermäßige Kondensatbildung und Kleingetier ist für einen
  dichten Abschluss unterhalb der Deckendurchführung zu
  sorgen
- Bitumen-Flansch ist durchwurzelungsfest nach DIN EN 13948

Zubehör:
- Flachdach-Unterteile
- Schwanenhals-Verschlussmanschetten
- Wärmegedämmte Ausführung

angebotenes Fabrikat: ". . . . . . . . . . . . . . . . . . . . . . . "

angebotener Typ: ". . . . . . . . . . . . . . . . . . . . . . . "
Vom Bieter einzutragen.
Menge: 2,000 Stk

*Hinweis: wasserführende Verrohrung,*
wasserführende Verrohrung,
Die Verbindung erfolgt mit vorisoliertem Mehrschichtverbundrohr als Rollenware, Form und Verbindungsteile sind zu vermeiden.
Richtungsänderungen werden als Rohrbogen ausgeführt.
Die Herstellung von Übergängen erfolgt ausschließlich durch schrauben oder pressen fertiger Fittings,
zum ablängen sind spanfreie Werkzeuge zu verwenden.
Am HBC-Controller wird je Anschluss (Vor- und Rücklauf) eine Anschlussgruppe, bestehend aus einem Übergang Kupfer - Gewinde, einem Kugelhahn, einem KFE-Hahn mit Hahnverlängerung und einem Übergang MVR - Gewinde, vorgesehen.Diese ist mit Schraubfitingen zu verbinden.
Im Vorlauf wird zusätzlich je Kreis ein Entlüfter vorgesehen.
Der Anschluss am Innengerät wird durch pressen eines direkten Übergangs von Kupfer- auf MV-Rohr hergestellt.
Die Bestandteile werden nachfolgend aufgegliedert. Schraubfittinge und Dichtmaterial sind entsprechend mit zu kalkulieren.

*Hinweis: Vorbeschrieb Metallverbundrohr*
Versorgungssystem für Heizungskreisläufe,
sowie für Kalt- und Kühlwasserkreisläufe,
aus mehrschichtigem Metallverbundrohr,
in den Dimensionen d16 - 75 mm,
geprüft nach DVGW Arbeitsblatt W 534 mit dem Nachweis
"undicht im unverpressten Zustand".

Systemkomponenten:
Systemrohr, besteht aus Polyethylen
erhöhter Temperaturbeständigkeit (PE-RT II),
einem stumpf verschweißtem Tragrohr aus Aluminium und einer äußeren Schutzschicht aus Polyethylen erhöhter
Temperaturbeständigkeit (PE-RT II), UV-stabilisiert,
längskraftschlüssige Verbindung durch direktes
Verpressen des Rohres auf das Fitting ohne
Hülse, Rohrenden hygienisch verschlossen.

Das Systemrohr gibt es in folgenden Varianten:
- Stangenwaren d16 - 75 mm
- Rollenware d16 - 26 mm
- Rollenware im Schutzrohr d16 - 20 mm
- vorgedämmte Rollenware in den Dämmstärken 6, 10, 13
  und 26 mm (0,04 W/(m*K)) d16 - 26 mm

Fittings aus Polyvinylidenfluorid (PVDF)
bzw. aus Rotguss, bleifreiem Rotguss, bleifreier
Siliziumbronze bei Fittings mit Gewindeanschluss,
mit hygieneunterstützender Verschlusskappe.
Die Systemkomponenten entsprechen den aktuellen
Bewertungsgrundlagen des Umweltbundesamtes.

Für das Produkt liegt eine
Haftungsübernahmevereinbarung zwischen dem Hersteller
und dem ZVSHK bzw. dem BTGA vor.

Verlegen als Heizungs- bzw. Kühlwasserleitungen,
einschließlich Ablängen, Ausrichten und Befestigen,
unter Berücksichtigung der temperaturabhängigen
Längenänderung, Dichtheitsprüfung und Spülen.

Betriebsbedingungen:
Heizungsanlage: max. 48°C
Kühlwasseranlage: min. 5°C
kein Frostschutzmittel
Verlegung in Gebäuden,
einschließlich körperschallgedämmter Rohrbefestigungen mit zugelassenen Dübeln,
Montagehöhe über Gelände/Fussboden: bis 3,50m,
Rohrleitung liefern und komplett verlegen.

angebotenes Fabrikat/Typ: '.......................'

**03.22 Systemrohr, rund vorgedämmt 10mm, Rollenware**
Systemrohr, rund vorgedämmt, Rollenware

Eigenschaften
- Von Hand biegbar
- Medienrohr diffusionsdicht
- Rohrende mit transparentem Schutzstopfen

Technische Eigenschaften
- Werkstoff: PE-RT II / Al / PE-RT II
- Werkstoff Dämmung: PE-Weichschaum
- Dämmung: 10 mm
- Oberflächenrauheit: 7 µm
- Wasserdampfdiffusionswiderstand Außenhaut Dämmung:
  7000 µ
- Wärmeausdehnung: 0,026 mm/(m·K)
- Wärmeleitfähigkeit Dämmung: 0,04 W/(m·K)
- Wärmeleitfähigkeit Rohr: 0,41 W/(m·K)
- Innendurchmesser: 20 mm
- DN / Nennweite: 20.
Menge: 2500,000 m
Produkt:
  Artikel:
    Artikelnummer: 619.122.00.2
    Artikelkurztext: Systemrohr, rund vorgedämmt 10mm, Rollenware

**03.23 Kupplung PVDF d26**
Form- und Verbindungsstück,
für Metallverbundrohr,
Kupplung PVDF d26,
Mindestinnendurchmesser: 20 mm.
Menge: 10,000 Stk
Produkt:
  Artikel:
    Artikelnummer: 623.505.00.5
    Artikelkurztext: Kupplung PVDF d26

**03.24 Winkel PVDF 90°, d 26**
Form- und Verbindungsstück,
für Metallverbundrohr,
Winkel PVDF 90°, d 26,
Mindestinnendurchmesser: 20 mm.
Menge: 15,000 Stk
Produkt:
  Artikel:
    Artikelnummer: 623.271.00.5
    Artikelkurztext: Winkel PVDF 90°, d 26

**03.25 T-Stück PVDF d 26**
Form- und Verbindungsstück,
für Metallverbundrohr,
T-Stück PVDF d 26,
einschl. reduzierte Kombinationen
Mindestinnendurchmesser: 20 mm.
Menge: 5,000 Stk
Produkt:
  Artikel:
    Artikelnummer: 623.310.00.5
    Artikelkurztext: T-Stück PVDF d 26

**03.26 Anschluss Wasserkreislauf HBC-Controller**
Anschluss Wasserkreislauf an HBC-Controller
Einlass/Auslass: 22 mm (Anschluss Außen-Ø)
Einlass/Auslass: 20 mm (Innen-Ø),
Wasserleitung (Metallverbundrohr): 20 mm (Innen-Ø),
für Vor- und Rücklauf (Paaranschluss),
einschl. Form- und Verbindungsstücke.
Menge: 58,000 Stk

**03.27 Abdeckkappen,**
Abdeckkappen,
entzinkungsbeständiges Messing (DZR) oder Bronze,
für unbenutzte Anschlüsse am HBC-Controller,
Anschluss AG Ø 22 mm.
Menge: 12,000 Stk

**03.28 Anschluss Ausdehnungsleitung an HBC-Controller,**
Anschluss Ausdehnungsleitung an HBC-Controller,
Einlass: 22 mm (Anschluss Außen-Ø)
Einlass: 20 mm (Innen-Ø),
Ausdehnungsleitung: 22 mm (Außen-Ø),
einschl. Form- und Verbindungsstücke.
Menge: 4,000 Stk

**03.29 Anschluss Wasserkreislauf Innengerät**
Anschluss Wasserkreislauf an Innengerät
Einlass/Auslass: 22 mm (Anschluss Außen-Ø)
Einlass/Auslass: 20 mm (Innen-Ø),
Wasserleitung (Metallverbundrohr): 20 mm (Innen-Ø),
für Vor- und Rücklauf (Paaranschluss),
einschl. Form- und Verbindungsstücke.
Menge: 58,000 Stk

**03.30 Kupfer Übergang mit AG, Rg d22-R3/4**
Kupfer Übergang mit Außengewinde
Technische Eigenschaften
- Werkstoff: Rotguss / Bleifreier Rotguss
- Außendurchmesser: 22 mm
- DN / Nennweite: 20
- kegeliges Außengewinde: 3/4 "
Menge: 240,000 Stk
Produkt:
  Artikel:
    Artikelnummer: 61707
    Artikelkurztext: Kupfer Übergang mit AG, Rg d22-R3/4

**03.31 Kugelhahn für Heizung, DN20**
Kugelhahn für Heizung,
mit T-Griff und auswechselbaren farbigen Einlegern,
rote (Heizungsvorlauf) und blaue (Heizungsrücklauf),
Abdeckplättchen aus Kunststoff kennzeichnen den Kugelhahn als Heizungs-Kugelhahn,
voller Durchgang und beidseitigem Innengewinde,
Messing,
Nennweite: DN 20 (3/4").
Menge: 116,000 Stk

**03.32 Isolierbox für Kugelhahn,**
Isolierbox für Kugelhahn,
universelle, GEG-konforme,
abnehmbare und wiederverwendbare Armaturendämmschale aus expandiertem Polypropylen (EPP),
aus 100% recycelfähigem Material,
Brandschutzklasse B2 nach DIN 4102,
Abmessung: DN 20.
Menge: 116,000 Stk

**03.33 KFE Kugelhahn mit Hebel 3/4",**
KFE Kugelhahn mit Hebel,
robuste, schwere Ausführung,
aus blankem Messing zur Entleerung oder Befüllung geschlossener Systeme wie Heizungsanlagen,
mit Handhebel,
inklusive Schlauchtülle und Blindkappe,
mit Bedienungsschlüssel,
Abmessung: DN 20 (3/4").
Menge: 116,000 Stk

**03.34 Übergang mit AG Rg d26-R3/4**
Übergang mit AG Rg d26-R3/4.
Menge: 120,000 Stk
Produkt:
  Artikel:
    Artikelnummer: 603.536.00.5
    Artikelkurztext: Übergang mit AG Rg d26-R3/4

**03.35 Übergang mit IG Rg d26-Rp3/4**
Übergang mit IG Rg d26-Rp3/4.
Menge: 120,000 Stk
Produkt:
  Artikel:
    Artikelnummer: 603.557.00.5
    Artikelkurztext: Übergang mit IG Rg d26-Rp3/4

**03.36 T-Stück mit IG Rg d26-Rp1/2-26**
T-Stück mit Innengewinde

- Winkel: 90 °
- Außendurchmesser: 26 mm
- DN / Nennweite: 20/15/20
- (Rohr-)Innengewinde zylindrisch: 1/2 ".
Menge: 70,000 Stk
Produkt:
  Artikel:
    Artikelnummer: 603.360.00.5
    Artikelkurztext: T-Stück mit IG Rg d26-Rp1/2-26

**03.37 Verlängerung Rotguss**
Verlängerung Rotguss 3/4"
mit Innenvielkant,
Gewinde Rp 3/4" IG/AG,
Länge 80mm.
Menge: 58,000 Stk

**03.38 Entlüftungsautomat 1/2" m. Absperrv. Messing, mit unterem Abgang**
MB Entlüftungsautomat 1/2" mit Absperrventil,
Messing, mit unterem Abgang
Entlüftungsautomat
Messing, mit Absperrventil
Messing 10 bar, 110 Grad C,
funktionssicher auch bei
Wiederholungsentlüftung,
mit zusätzlicher obere Quelldichtung,
mit senkrechtem Abgang 1/2".
Menge: 70,000 Stk
Produkt:
  Artikel:
    Artikelnummer: M67502.1
    Artikelkurztext: Entlüftungsautomat 1/2" m. Absperrv. Messing, mit unterem Abgang

**03.39 Membran-Druckausdehnungsgefäß, weiß, 4/1.5 bar**
Membran-Druckausdehnungsgefäß für geschlossene Heiz- und Kühlwassersysteme,
Gefäße sind konstruiert und gefertigt nach DIN EN 13831. Zulassung gemäß Richtlinie für Druckgeräte 2014/68/EU.
- Langlebige Epoxidharzbeschichtung
- Nicht tauschbare Halbmembran nach DIN EN 13831
- Mit Gewindeanschlüssen
- Max. zulässige Systemtemperatur 120 °C
- Max. zulässige Betriebstemperatur 70 °C

Typ: N 18
Farbe: weiß
Membranmaterial: SBR
Nennvolumen: 18 l
Max. Nutzvolumen: 16.2 l
Max. zul. Systemtemperatur: 120 °C
Min. zul. Betriebstemperatur (ft): -10 °C
Max. zul. Betriebstemperatur: 70 °C
Max. zul. Betriebsüberdruck: 4 bar
Gasvordruck werksseitig: 1.5 bar
Anschluss : R 3/4"
Durchmesser: 308 mm
Max. Höhe: 360 mm
Kippmaß ca.: 474 mm
Gewicht: 3.60 kg.
Menge: 4,000 Stk
Produkt:
  Artikel:
    Artikelnummer: 7204401
    Artikelkurztext: Membran-Druckausdehnungsgefäß, weiß, 4/1.5 bar

**03.40 Kappenventil 3/4"**
Kappenventil,
für Membran-Druckausdehnungsgefäße in geschlossenen Heizungs- und Kühlwasseranlagen,
mit einer gegen unbeabsichtigtes Schließen gesicherten Absperrung und einer Entleerung gemäß DIN EN 12828,
Abmessung: 3/4" × 3/4"
Betriebstemperatur: 120 °C
Max. zul. Betriebstemperatur: 120 °C
Max. zul. Betriebsüberdruck: 10 bar
Anschluss : G 3/4"
Rohraußendurchmesser : 19 mm
Betriebsüberdruck: 10 bar
Gewicht: 0.26 kg.
Menge: 4,000 Stk

**03.41 Manometer,**
Manometer,
für Druckanzeige,
0 - 10 bar.
Menge: 4,000 psch

### Titel 04 Serverraum

**04.1 Inverter Außeneinheit (mit Funktionsupdate),**
Inverter Außeneinheit (mit Funktionsupdate),

Gehäuse
Gehäuse und Rahmen bestehen aus stabilen, verzinkten Stahlblechen mit einer zusätzlichen witterungsbeständigen Polyester-Einbrennlackierung und innenliegender Schalldämmung,
Großflächige abnehmbare Verkleidungselemente,

Wärmetauscher
Hochleistungswärmetauscher, als Verdampfer/Verflüssiger,
aus Kupferrohr mit aufgepressten Aluminiumlamellen gefertigt, L-förmig mit Unterkühler zur Leistungserhöhung angeordnet,

Ventilator
Direktgetriebener Axialventilator aus Kunststoff, drehzahlgeregelt, statisch und dynamisch ausgewuchtet mit horizontalem Berührungsschutzgitter,
Wettergeschützter Antriebsmotor, wartungsfrei mit thermischem Überlastschutz ausgerüstet,

Verdichter
Drehzahlgeregelter DC-Inverter Verdichter, Pulsweitenmodulation für eine optimale Sinus-Charakteristik, Vibrationsarm auf Schwingungsdämpfern montiert und leise laufend, mit hohem Wirkungsgrad, Motorschutz gegen Überströme und thermische Überlastung,
standardmäßig mit Schalldämmung ausgestattet, Kurbelwannenheizung für leichten Anlauf und zur Vermeidung der Ansammlung flüssigen Kältemittels im Kältemaschinenöl, Saugseitig durch einen großzügig bemessenen Flüssigkeitsabscheider vor Flüssigkeitsschlägen geschützt,

Kältekreislauf
mit Filter, Ölabscheider, Sammler, 4-Wege-Umschaltventil Kühlen/Heizen und Service-/Füllanschlüssen mit absperrbaren Ventilen,
Kältekreislauf druckgeprüft, leckagegetestet, getrocknet, evakuiert und mit einer Kältemaschinenölfüllung versehen,
mit Kältemittel R32 vorgefüllt,

Steuerung
komplett nach den gängigen Vorschriften verdrahtet und mit einer Klemmleiste für Netzeinspeisung und den nötigten Klemmen für die steuerseitige Verbindung zum Innengerät,
je nach Leistung des Außengerätes können bis zu vier Innengeräte parallel an ein Außengerät angeschlossen werden, Steuerung im Außengerät erkennt dabei automatisch wie viele Innengeräte angeschlossen sind, vergibt Adressen und weist einem Innengerät die Führungsrolle zu,
Leistungsorgane für den Verdichter- und Verflüssigermotor, Inverter mit Pulsweitenmodulation,
alle Funktionen werden über einen Mikroprozessor überwacht und gesteuert,
Verflüssigungsdruckregelung im Kühlbetrieb bis -15°C Außentemperatur (mit Windschutzblende als Sonderzubehör),  Ablesen des aktuellen Betriebszustandes und die Fehlerdiagnose kann über eine optionale LED-Anzeige erfolgen, 40 Ablesemöglichkeiten wie z.B.: Verdampferoberflächentemperatur, Heissgastemperatur, Verdampfungstemperatur, Raumtemperatur sowie Informationsmöglichkeiten über Stromaufnahme, Kompressortemperatur, Verdichterlaufzeiten Anzahl der Verdichterstarts usw.
Extern kann der Inverter auf 100%, 75%, 50% und 0% Maximalwert begrenzt werden,
Mit der "Check Leakage Function" kann mit der Kabelfernbedienung angezeigt werden ob eine Undichtigkeit im Kältekreislauf vorliegt,

Replace Technologie
Austausch von R22 Anlagen ohne Reinigen oder Erneuern der Rohrleitungen möglich.

Optional
Luftleitblech zur Umlenkung des austretenden Luftstrom nach oben, unten oder seitlich.
Windschutzblende für den Kühlbetrieb bis -15°C.
Kondensatablaufset für Außengeräte.

M-Net Interface
Service Display zur Anzeige des aktuellen Betriebszustandes und zur Fehlerdiagnose über eine LED-Anzeige.

Technische Daten:

Kühlbetrieb
Leistung: 5,0 (2,3 - 5,6) kW
Leistungsaufnahme: 1,11 kW
SEER: 7,6
Energieeffizienzklasse (A+++ - D): A++
Luftvolumenstrom: 2700 m3/h
Schalldruckpegel: 44 dB(A)
Schallleistungspegel: 65 dB(A)

Heizbetrieb
Leistung: 6,0 (2,5 - 7,3) kW
Leistungsaufnahme: 1,36 kW
SCOP: 4,9
Energieeffizienzklasse (A+++ - D): A++
Luftvolumenstrom: 2700 m3/h
Schalldruckpegel: 46 dB(A)

Abmessungen und Gewicht
Höhe: 630 mm
Breite: 809 mm
Tiefe: 300 mm
Gewicht: 46 kg

Spannungsversorgung
Spannung: 230 V, 1 Ph, 50 Hz
Max. Betriebsstrom: 13 A
Empfohlene Absicherung: 16 A

Kältetechnische Daten:
Leitungsdurchmesser: 6/12 mm
Max. Leitungslänge: 50 m
Max. Höhendifferenz: 30 m
Kältemitteltyp: R32
Kältemittelfüllmenge: 2,0 kg
Kältemittelmenge max.:2,3 kg
GWP: 675
Co2-Äquivalent: 1,35 t
CO2-Äquivalent max.: 1,55
Vorgefüllt bis: 30 m

Einsatzbereich
Kühlen (°C): -15 bis +46
Heizen (°C): -11 bis +21

angebotenes Fabrikat: ". . . . . . . . . . . . . . . . . . . . . . . "

angebotener Typ: ". . . . . . . . . . . . . . . . . . . . . . . "
Vom Bieter einzutragen.
Menge: 1,000 Stk

**04.2 Windschutzblende**
Windschutzblende
für in vogenannter Position benanntes Außengerät,
Windschutzblende für den Kühlbetrieb bis -15°C.
Menge: 1,000 Stk

**04.3 Fahrzeuge, Maschinen**
Fahrzeuge, Maschinen
auf- und abbauen, bereitstellen, vorhalten,
als Hilfsmittel für den Transport / Montage von Geräten: Außengerät Klima auf Flachdach, mittels Hubarbeitsbühne,
Gerät bestehend aus: 1 Liefereinheit,
Abmessungen Höhe x Breite x Tiefe: 630 x 809 x 300 mm
Gewicht: 46 kg
Arbeitshöhenbereich bis 10 m,
Transportweg bis 50 m.
Menge: 1,000 Stk

**04.4 Auffang- und Rückhaltesystem für Klima- und**
Auffang- und Rückhaltesystem für Klima- und Kälteanlagen zur Einhaltung der Gesetzesanforderungen nach § 62g ff. des WHG
(Wasserhaushaltsgesetz),
Systemprüfung mit Eignungsnachweis durch VAwS-Sachverständigen nach § 62 WHG,

bestehend aus:
Edelstahl-Auffangwanne
Gegenstromsystem
Gegenstromsystem-Laubschutzgitter
Montageset

Sollten sich im Auffang- und Rückhaltesystem
Leichtflüssigkeiten, wie z.B. Estheröl usw. befinden,
werden diese gemäß den gesetzlichen Vorgaben durch das
integrierte Gegenstromsystem abgeschieden und im System
zurück gehalten.
Leistungsmerkmale und technische Daten
Flüssigkeiten: Öl
Werkstoff: Edelstahl 1.4301
Materialgüte: 3.1.b ADW2, DIN EN 10259
Schweißungen: DIN-EN 287-1 141.
Ausführung: 1-teilig
Abmessung (LxBxH): 1200 x 500 x 80 mm
Auffangvolumen: 2,4 Liter.

angebotenes Fabrikat: ". . . . . . . . . . . . . . . . . . . . . . . "

angebotener Typ: ". . . . . . . . . . . . . . . . . . . . . . . "
Vom Bieter einzutragen.
Menge: 1,000 Stk

**04.5 Aufstellsystem**
Aufstellsystem mit schwingungsgedämpften und höhenverstellbaren Füßen,
als Komplettlösung für Außeneinheit,
bestehend aus feuerverzinktes Trägersystem,
keine Verletzung der Dachhaut,
schonende Lastverteilung durch Dämpfungsmatten,
mit höhenverstellbaren Füßen,
Geräteträgertraversen mit Einschubhalterung für Auffang- und Rückhaltesystem,
Rahmenabmessung LxB: 1,25 x 0,55 m,
Anzahl Füße: 4 Stück,
einschl. Montagematerial.

Montagesystem zur schonenden Aufstellung von Lüftungsgeräten auf Flachdächern,
Aufstellsystem mit schwingungsgedämpften und höhenverstellbaren Füßen,
als Komplettlösung für Außeneinheit,
bestehend aus feuerverzinktes Trägersystem,
keine Verletzung der Dachhaut,
schonende Lastverteilung durch Dämpfungsmatten,
mit höhenverstellbaren Füßen,
Geräteträgertraversen mit Einschubhalterung für Auffang- und Rückhaltesystem,

Gerätedaten:
Abmessung BxTxH: 809 x 300 x 630 mm
Gerätegewicht: 46 kg

Systemdaten:
Material: feuerverzinkter Stahl / Glasfaserverstärkter Kunststoff
Rahmenabmessungen: 1,0 x 1,0 m
Querschnitt Längsstreben: 40 x 40 mm
Querschnitt Querstreben: 40 x 40 mm
Oberkante Rahmen: 240 - 400 mm

Resultierende Punktbelastung: 1,85 kN/m²
Resultierende Flächenbelastung: 0,4 kN/m²

Anzahl Füße: 4 Stück (305), einschl. Anti-Vibrations-Pad

einschl. Montagematerial.

angebotenes Fabrikat: ". . . . . . . . . . . . . . . . . . . . . . . "

angebotener Typ: ". . . . . . . . . . . . . . . . . . . . . . . "
Vom Bieter einzutragen.
Menge: 1,000 Stk

**04.6 Wandgerät,**
Wandgerät,

Gehäuse
Gehäuse in modernem Flat-Panel-Design besteht aus: Kunststoff in Farbgebung reinweiß,
sämtliche Gehäuseteile sind abnehmbar,
einfache Montage mit Montageplatte in die das Gerät eingehängt wird,

Luftansaug
Von oben über ein großflächiges Gitter,
Filter aus Nylon, regenerierbar,
zugänglich durch hochklappen der Frontblende,

Luftauslass
Nach vorne, vertikal über Luftleitlamellen motorbetrieben,
horizontale Luftverteilung kann manuell nach links und/oder rechts eingestellt werden,

Wärmetauscher
Hochleistungswärmetauscher, als Verdampfer/Verflüssiger,
aus Kupferrohr mit aufgepressten Aluminiumlamellen gefertigt mit Bördelanschlüssen, Kältesystem getrocknet, evakuiert und mit Schutzgas gefüllt,
Kondensatwanne vor der Bildung von Kondenswasser geschützt,

Ventilator
mit extrem leise laufendem direkt angetriebenen Querstromgebläse, 3-stufig umschaltbar über Phasenanschnittsteuerung, dynamisch ausgewuchtet und schwingungsgedämmt gelagert,

Steuerung
Komplett nach den gängigen Vorschriften verdrahtet und mit einer Klemmleiste für Steuerung und Netzeinspeisung bei Geräten mit Elektrozusatzheizung,
eine Steuerplatine schaltet und überwacht alle Funktionen,

Funktionen
Überwachung der eingegebenen Solltemperatur
im Kühlbetrieb von 19°C bis 30°C,
im Heizbetrieb von 17°C bis 28°C,
Automatische Umschaltung von Heizung auf Kühlung,
Speicherung aller eingegebenen Werte bei Spannungsausfall, Automatischer Wiederanlauf nach Spannungsausfall einstellbar,
Automatische Umstellung der Luftleitlamellen beim Wechseln von Heiz- in den Kühlbetrieb in die optimale Position,
bei einer Funktionsstörung erfolgt sofortige Abschaltung und Fehleranzeige mit Hilfe eines Fehlercodes auf der Fernbedienung,
Überwachung der Verdampferoberflächentemperatur,
Test- und Notlaufprogramm,
3 Minuten Anlaufverzögerung für den Verdichterschutz,
Externer Fern-Ein/Aus mit Zubehör möglich,
Betriebs- und Störmeldung mit Zubehör möglich,

Redundanzfunktion
2+1 Redundanzfunktion (bis zu 3 Systeme integrierbar), Verfügbar in Verbindung mit Außengerät und Kabelfernbedienung,
Speziell für Anwendungen in Technikräumen verfügen die Geräte über eine serienmäßige Redundanzfunktion,
die Redundanzfunktion besteht aus einer Grundlastumschaltung, Umschaltung im Fehlerfall eines Systems und einer Einschaltung bei Übertemperatur,
Konfiguration dieser Funktion erfolgt über die Kabelfernbedienung und erfordert keine weiteren bauseitigen Regelungen,

Smart Defrost
Intelligentes Abtauen bei mehreren Systemen in einem Raum.

Kühlen bis 14°C
Die Soll-Temperatur kann bis auf 14°C herabgesetzt werden.

Optional
- Interface zur Integration der Innengeräte in ein Bus System
  (M-Net)
- Interface zur Anbindung der Innengeräte
- MELCLoud WiFi-Adapter ermöglicht eine Kommunikation mit
  den Klimageräten via Smartphones und Tablets
- Externer Temperaturfühler
- Fern Ein/Aus Adapter
- Adapter zur Fernüberwachung
- Kabelfernbedienung
- Funkfernbedienung mit Infrarotempfänger
- Kondensatpumpe
- Plasma-Quad-Plus Filter

Technische Daten
Höhe: 365 mm
Breite: 1170 mm
Tiefe: 295 mm
Gewicht: 21 kg

Luftvolumenstrom: 1080-1200-1320 m3/h

Schalldruckpegel: 39-42-45 dB(A) (gemessen 1 m vor und 1 m unterhalb des Gerätes)
Schalleistungspegel: 64 dB(A)

Leistungsdaten:
Kühlbetrieb
Kälteleistung: 6,1 (2,7-6,7) kW
Elektrische Leistungsaufnahme: 1,6 kW
SEER: 6,8
Energieeffizienzklasse (A+++ - D): A++

Wärmepumpenbetrieb
Heizleistung: 7,0 (2,8-8,2) kW
Elektrische Leistungsaufnahme: 1,73 kW
SCOP: 4,2
Energieeffizienzklasse (A+++ - D): A+

Kältemittel: R410A/R32
Kältetechnische Anschlüsse: 10/16 mm

Nennleistungsbedingungen Kühlbetrieb
Innentemperatur: 27/19°C (TK/FK)
Außentemperatur: 35/24°C (TK/FK)

Nennleistungsbedingungen
Wärmepumpenbetrieb
Innentemperatur: 20°C (TK)
Außentemperatur: 7/6°C (TK/FK)

angebotenes Fabrikat: ". . . . . . . . . . . . . . . . . . . . . . . "

angebotener Typ: ". . . . . . . . . . . . . . . . . . . . . . . "
Vom Bieter einzutragen.
Menge: 1,000 Stk

**04.7 Anschlussstecker für Kabelfernbedienung,**
Anschlussstecker für Kabelfernbedienung,
Anschlussadapter zum Anschluss einer Fernbedienung
an Wandgeräte,
bestehend aus: Klemmblock und Adapterkabel,
zur Installation in das Innengerät.
Menge: 1,000 Stk

**04.8 Kabelfernbedienung**
Kabelfernbedienung
Wandmontage, in flacher Bauform,
zur Steuerung der Inneneinheiten,
Fernbedienung zur Einzelsteuerung oder Gruppensteuerung von bis zu 16 Innengeräten,
mit übersichtlichem LC-Display mit Hintergrundbeleuchtung,

Funktionen
Folgende Einstellungen können u.a. vorgenommen werden:
- Ein/Aus
- Betriebsarten (Kühlen, Heizen, Automatik, Entfeuchten und
  Lüften)
- Raumtemperatur
- Lüfterstufen
- feste Ausblasrichtung oder Swing-Betrieb
- Wochentimerfunktion mit Echtzeituhr
- Einstellungen Ein, Ein/Aus oder nur Aus zu jeweils festen
  Uhrzeiten.
- Testbetrieb
- Automatische Sommerzeitanpassung

Anzeige
Angezeigt werden u.a.:
- tatsächliche Raumtemperatur (Ist-Wert)
- eingestellte Raumtemperatur (Soll-Wert)
- eingestellte Betriebsart
- bei Automatikmodus kann der aktuelle Betriebszustand
  angezeigt werden
- Luftausblaswinkel
- Uhrzeit oder nächste Start- und Ausschaltzeit
- Filterüberwachung mit Reset-Funktion
- Störmeldung mit genauem Störcode
- Wird die Raumtemperatur an der Fernbedienung gemessen
  wird dies durch ein Symbol im Display der Fernbedienung
  angezeigt

Timerbetrieb
Folgende Timersteuerung kann aktiviert werden:
Programmierung der Ein- und Ausschaltzeiten oder nur Ein bzw. nur Aus zu bestimmten Tageszeiten. So kann z.B. das Gerät zu einer festen Zeit ausgeschaltet werden (wenn in Betrieb). Alle Timerfunktionen lassen sich über Tastendruck unterbrechen.

Kopplung
Kopplung einzelner Klimageräte oder Gerätegruppen mit einem Frischluftsystem (z.B. Lossnay). Für das Frischluftsystem können Lüfterstufen und Stopp gewählt werden. Beim Einschalten des jeweiligen Innengerätes wird das gekoppelte Frischluftsystem mit eingeschaltet und somit eine optimale Luftqualität erreicht.

Geräteabmessungen
Höhe: 120 mm
Breite: 120 mm
Tiefe: 14,5 mm
Gewicht: 0,19 kg
Leistungsaufnahme: 0,3 W
Versorgungsspannung: 12 VDC

Einsatzbereich
Temperaturbereich: 0 ~ 40 °C
Feuchtigkeit: 25~90% RH

angebotenes Fabrikat: ". . . . . . . . . . . . . . . . . . . . . . . "

angebotener Typ: ". . . . . . . . . . . . . . . . . . . . . . . "
Vom Bieter einzutragen.
Menge: 1,000 Stk

**04.9 Interne Elektroinstallation,**
*** Pauschalposition
Interne Elektroinstallation,
soweit sie zum Betrieb der Anlage erforderlich sind, wie z.B.:
einführen, abisolieren und anklemmen der bezeichneten und verlegten elektrischen Kabel an allen betreffenden Geräten der vorhergehenden Positionen,
der eingebauten bzw. lose mitgelieferten Bauteile,
einschl. sonstige Kabel, deren Verlegung und Anschlüsse für die Funktion der Anlage notwendig sind,
Installation der Kabel und Leitungen als Einzelverlegung auf Putz mit Abstandsschellen bzw. auf Kabelbahn oder im Installationskanal,
einschl. Lieferung und Montage der hierfür notwendigen Kleinteile, z.B. Verschraubungen, Klemmen, Schellen usw.,
Messen der Ströme, Prüfen der Drehrichtungen,
Einregulierungen der Geräte, Dokumentieren technischer
Daten (soweit erforderlich).

Klimaanlage Serverraum
Standort Außengerät: Dach,
Standort Innengerät: Raum 1.17 IT Server,
Standort Fernbedienung: Raum 1.17 IT Server
Entfernung: max. 20 m.

Hat der Bieter keinen konzessionierten eigenen
Elektriker beschäftigt, hat er die Leistungen in
eigener Verantwortlichkeit an eine entsprechende
Fachfirma zu vergeben.
Menge: 1,000 psch

**04.10 Reparaturschalter**
Reparaturschalter,
EIN / AUS,
für Motore bis 6,5 kW, 20 A,
nach VDE 0113,
1 Ph,
im Kunststoffgehäuse, AP-Montage,
Stellung "0" mittels Vorhängeschloss verschließbar,
Schutzart IP 65.
Menge: 1,000 Stk

**04.11 Kanalsystem als Leitungsführungskanal,**
Kanalsystem als Leitungsführungskanal,
für Kältemittelleitungen,
Maße:
Tiefe: 75 mm
Breite: 110 mm
aus selbstverlöschendes PVC hart,
einschl. Montagematerial,
einschl. aller systembedingten Form-, Eck-, Verbindungs-, Abdeck- und Zubehörteile,
Liefern und in Teillängen montieren.
Menge: 10,000 m

**04.12 Isolierstoffrohr Nenngröße M 16 starr, offen**
Kunststoff-Montagerohr
nach VDE 0605, DIN EN 50086-1, DIN EN 50086-2-1,
als glattes Rohr,
Mindestdruckfestigkeit: mittel (750 N / 5 cm), flammwidrig,
Farbe grau RAL 7035,
mit einseitig angeformter Muffe.
für eine sichere Aufputzinstallation im Anlagenbau,
Material: PVC-hart,
Nenngröße M 16,
Verlegung offen mit Kunststoff-Klemmschellen,
max. Schellenabstand = 25-facher Rohrdurchmesser
einschl. Zubehör wie: Endtülle, Steckmuffe, Verschlussstopfen.
Menge: 5,000 m

**04.13 Isolierstoffrohr Nenngröße M 25 starr, offen**
Leistung wie zuletzt in vollem Wortlaut beschrieben,
jedoch Nenngröße M 25.
Menge: 5,000 m

*Hinweis: kältetechnische Verrohrung*
kältetechnische Verrohrung,
Kupferrohre in Kühlschrankqualität in Stangen, in Ringen,
nahtlos gezogen, innen gereinigt, mit verschlossenen Enden.

**04.14 vorisoliertes Kupferrohr 1/4"**
vorisoliertes Kupferrohr in Kühlschrankqualität,
nach DIN EN 12735-1,
für den Einsatz in der Klimatechnik,
als Flüssigkeits- bzw. Saugleitung,
innen gereinigt, Rohrenden verschlossen,
zulässig für R32, R407C, R410 A und R290,
einsetzbarer Temperaturbereich von - 40°C bis + 50°C,
Verarbeitung und Verlegung nach den hersteller- spezifischen
Vorschriften sowie der Einhaltung einschlägiger Normen,
Zuschnitt und Verschnitt sind im Einzelpreis einzukalkulieren,
einschl. Vorhaltung der erforderlichen Werkzeuge,
einschl. Schweiß- oder Klebe- sowie Dichtungsmaterial,
Abdeckband, isolierte Klammern, Dichtungsmasse,
Kühlschmierfett,
einschl. Überschieberohren für Wand- und Deckendurchführungen,
einschl. Befestigungen wie Halterungen (verzinkt),
thermisch entkoppelten Rohrschellen, Gewindestangen, Schlaganker,
Unterlegscheiben, Gewindeplatten, Schrauben und Muttern,
Dübel, einschließlich Bohrungen für Dübel setzen,,
Rohrbefestigungen mit zugelassenen Dübeln,
Kältemittelleitung Abmessung: 1/4", 6,35 mm,
Isolierung aus vernetztem / reißfestem Polyethylenschaum, weiß, Brandschutzklasse BL-s1, d= nach EN 13501-1,
Isolierung: 9 mm,
Abstand Rohrbefestigung auf Wand / Decke ca. 1,00 m,
Montagehöhe über Fußboden bis 3,5 m.
Menge: 10,000 m
Produkt:
  Artikel:
    Artikelnummer: 432506100
    Artikelkurztext: vorisoliertes Kupferrohr 1/4"

**04.15 vorisoliertes Kupferrohr 1/2"**
Leistung wie zuletzt in vollem Wortlaut beschrieben,
jedoch Kältemittelleitung Abmessung: 1/2", 12,7 mm,
Abstand Rohrbefestigung auf Wand / Decke ca. 1,00 m.
Menge: 10,000 m
Produkt:
  Artikel:
    Artikelnummer: 432510100
    Artikelkurztext: vorisoliertes Kupferrohr 1/2"

**04.16 Anschluss an Außen-/Inneneinheit,**
Anschluss Kältemittelleitungen an Außen-/Inneneinheit,
Anschlussstutzen: 6 mm (Außen-Ø)
Kältemittelleitung: 1/4", 6,35 (Außen-Ø)
einschl. Form- und Verbindungsstücke aller Art.
Menge: 2,000 Stk

**04.17 Anschluss an Außen-/Inneneinheit**
Leistung wie zuletzt in vollem Wortlaut beschrieben,
jedoch Anschlussstutzen: 12 mm (Außen-Ø)
Kältemittelleitung: 1/2", 12,7 mm (Außen-Ø).
Menge: 2,000 Stk

**04.18 Flachdach-Schwanenhals mit Klappelement DN 100**
Flachdach-Schwanenhals mit Klappelement DN 100,
Flansch-Manschette aus Elastomerdachbahn,
Klappelement wird nach Verlegen durch Herunterdrücken geschlossen und rastet sicher ein
Schützt vor äußeren Witterungseinflüssen,
ohne Werkzeug leicht zu öffnen und zu schließen,
für Leitungen und Kabelbündel bis max. 70 mm Durchmesser
Inkl. abnehmbarem Unterrohr,

Material:
- Flansch und Rohre aus hochwitterungsbeständigem,
  widerstandsfähigem Spezial-Hart-PVC
- Flansch-Manschette aus Kunststoff, Bitumen-Schweißbahn
  oder Elastomerdachbahn, passend zur Dachabdichtungsbahn

Baustoffklasse:
- B2 nach DIN 4102-4
- Bitumen-Schweißbahn mindestens B2 nach DIN 4102 bzw. E
 (EM 13051)

Technische Hinweise:
- Einbau gemäß den geltenden Fachregeln
- Maximaler Durchführungsquerschnitt: 70 x 100 mm
- Zum Schutz gegen unkontrollierten Luftaustausch,
  übermäßige Kondensatbildung und Kleingetier ist für einen
 dichten Abschluss unterhalb der Deckendurchführung zu
 sorgen (Schwanenhals-Verschlussmanschette)
- Bitumen-Flansch ist durchwurzelungsfest nach DIN EN 13948

Zubehör:
- Flachdach-Unterteil
- Schwanenhals-Verschlussmanschette
- Wärmegedämmte Ausführung

angebotenes Fabrikat: ". . . . . . . . . . . . . . . . . . . . . . . "

angebotener Typ: ". . . . . . . . . . . . . . . . . . . . . . . "
Vom Bieter einzutragen.
Menge: 1,000 Stk

### Titel 05 Kondensatableitung

**05.1 biegsame Abflussleitung,**
biegsame Abflussleitung,
als Kondensat-Abflussschlauch, mit Gewebeeinlage,
Anschluss Ø 32 mm,
UV-beständig,
mit glatter Innenseite.
Menge: 60,000 m

**05.2 Kondensatleitung, DN20**
Kondensatleitung, starr,
Rohrleitung aus PVC, mit Klebemuffe,
Abmessung DN 20,
DIN / EN 8061/62, PN 10 bei 20°C,
Verlegung in Gebäuden,
einschl. Klebe- und Dichtungsmaterial,
einschl. Rohrbefestigungen, körperschallgedämmt,
Verlegung vom Innengerät bis zum Ablaufübergabepunkt.
Menge: 10,000 m

**05.3 Kondensatleitung, DN25**
Leistung wie zuletzt in vollem Wortlaut beschrieben,
jedoch Abmessung DN 25.
Menge: 10,000 m

**05.4 Kondensatleitung, DN32**
Leistung wie zuletzt in vollem Wortlaut beschrieben,
jedoch Abmessung DN 32.
Menge: 270,000 m

**05.5 Kondensatleitung, DN40**
Leistung wie zuletzt in vollem Wortlaut beschrieben,
jedoch Abmessung DN 40.
Menge: 80,000 m

**05.6 Kondensatleitung DN50**
Leistung wie zuletzt in vollem Wortlaut beschrieben,
jedoch Abmessung DN 50.
Menge: 60,000 m

**05.7 Formteil Rohrbogen bis 90° DN20**
Formteil für PVC-Rohrleitung, Kondensatleitung,
als Rohrbogen bis 90°,
DN 20,
mit Klebemuffe.
Menge: 6,000 Stk

**05.8 Formteil Rohrbogen bis 90° DN25**
Leistung wie zuletzt in vollem Wortlaut beschrieben,
jedoch Abmessung DN 25.
Menge: 4,000 Stk

**05.9 Formteil Rohrbogen bis 90° DN32**
Leistung wie zuletzt in vollem Wortlaut beschrieben,
jedoch Abmessung DN 32.
Menge: 188,000 Stk

**05.10 Formteil Rohrbogen bis 90° DN40**
Leistung wie zuletzt in vollem Wortlaut beschrieben,
jedoch Abmessung DN 40.
Menge: 30,000 Stk

**05.11 Formteil Rohrbogen bis 90° DN50**
Leistung wie zuletzt in vollem Wortlaut beschrieben,
jedoch Abmessung DN 50.
Menge: 20,000 Stk

**05.12 Formteil T-Stück DN20**
Formteil für PVC-Rohrleitung,
als T-Stück,
größter Abgang DN 20,
mit Klebemuffe.
Menge: 4,000 Stk

**05.13 Formteil T-Stück DN25**
Leistung wie zuletzt in vollem Wortlaut beschrieben,
jedoch größter Abgang DN 25.
Menge: 2,000 Stk

**05.14 Formteil T-Stück DN32**
Leistung wie zuletzt in vollem Wortlaut beschrieben,
jedoch größter Abgang DN 32.
Menge: 25,000 Stk

**05.15 Formteil T-Stück DN40**
Leistung wie zuletzt in vollem Wortlaut beschrieben,
jedoch größter Abgang DN 40.
Menge: 20,000 Stk

**05.16 Formteil T-Stück DN50**
Leistung wie zuletzt in vollem Wortlaut beschrieben,
jedoch größter Abgang DN 50.
Menge: 15,000 Stk

**05.17 Verbinder zwischen starren und flexiblen**
Adapter von starren auf flexibles Rohr,
für Kondensatablauf,
Ø 32 mm / Ø 20 - Ø 18 - Ø 16 - Ø 14 mm.
Menge: 59,000 Stk

**05.18 Formteil 25/20**
Formteil für Kondensatleitung,
Reduzierer, aus PVC,
Abmessung 25 / 20 mm,
Verlegung in Gebäuden,
einschl. Klebe- und Dichtungsmaterial.
Menge: 4,000 Stk

**05.19 Formteil 32/25**
Leistung wie zuletzt in vollem Wortlaut beschrieben,
jedoch Abmessung 32 / 25 mm.
Menge: 4,000 Stk

**05.20 Formteil 40/32**
Leistung wie zuletzt in vollem Wortlaut beschrieben,
jedoch Abmessung 40 / 32 mm.
Menge: 10,000 Stk

**05.21 Formteil 50/32**
Leistung wie zuletzt in vollem Wortlaut beschrieben,
jedoch Abmessung 50 / 32 mm.
Menge: 10,000 Stk

**05.22 Formteil 50/40**
Leistung wie zuletzt in vollem Wortlaut beschrieben,
jedoch Abmessung 50 / 40 mm.
Menge: 10,000 Stk

**05.23 Anschluss herstellen**
Anschluss herstellen,
an Kondensatanschluss Deckenkassette,
Anschlussdurchmesser: DN 32,
aus PVC-Leitung, einschl. Schlauchschellen beidseitig,
einschl. Anschlussformstück,
einschl. Dichtungs- und Befestigungsmaterial.
Menge: 58,000 Stk

**05.24 Anschluss herstellen,**
Anschluss herstellen,
an Kondensatanschluss HBC-Controller,
Anschlussdurchmesser: DN 20,
aus PVC-Leitung, einschl. Schlauchschellen beidseitig,
einschl. Anschlussformstück,
einschl. Dichtungs- und Befestigungsmaterial.
Menge: 4,000 Stk

**05.25 Anschluss herstellen,**
Anschluss herstellen,
an Kondensatanschluss Innengerät Serverraum,
Anschlussdurchmesser: DN 25,
aus PVC-Leitung, einschl. Schlauchschellen beidseitig,
einschl. Anschlussformstück,
einschl. Dichtungs- und Befestigungsmaterial.
Menge: 1,000 Stk

**05.26 Anschluss herstellen**
Anschluss herstellen,
an Schmutzwasserfallleitung DN 100,
unter Hinzulieferung des Anschlussmaterials,
aus Kunststoff (PP-C/PP-MD),
einschl. Trichter viereckig,
PP, DN 50,
145 x 145 mm, eckiger Rand,
einschl. Geruchsverschluss,
einschl. Dichtungs- und Befestigungsmaterial.
Menge: 6,000 Stk

**05.27 Tragkonstruktion aus Profilstahl**
Tragkonstruktion aus Profilstahl
(Montageschienen bzw. -konsolen),
für Stütz-, Hänge- und Tragkonstruktion,
feuerverzinkt, gelocht,
für die Halterung/Befestigung von PVC-Installationsrohr (Kondensatleitung),
für horizontale Installation, zur Montage an der Wand bzw. Decke,
Rohrleitung DN 20 bis DN 50,
einschl. zugelassenes Befestigungsmaterial, schallentkoppelt,
einschl. dem erforderlichen Kleinmaterial,
einschl. Endkappen für Montageschienen.
Menge: 75,000 kg

**05.28 Kondensatpumpe,**
Kondensatpumpe, (Serverraum)
zum Abtransport des anfallenden
Kondensates in die Schmutzwasserleitung,
einschl. passendem Druckschlauch,
mit thermischem Überlastschutz,
mit Schwimmergehäuse,
kompl. Zubehör,
Länge bis zum Anschlusspunkt max.: 10 m
Kondensatmenge: bis 10 l/h
erf. Förderhöhe: ca. 3,0 m.
Menge: 1,000 Stk

**05.29 Anschlussarbeiten für bauseits verlegte Kabel oder Leitungen,**
Anschlussarbeiten für bauseits verlegte Kabel oder Leitungen,
Zuleitung zur Kondensatpumpe,
Querschnitt bis 3 x 1,5 mm²,
einschl. Ablängen, Einführen, Abdichten, Absetzen, Anklemmen und Zugentlastung.
Menge: 1,000 Stk

**05.30 Siphon in transparenter Ausführung**
Siphon in transparenter Ausführung
saugseitig, selbstfüllend, mit eingelegter
Schwimmerkugel als Rückschlagventil, Schraubdeckel zu
Revisions- und Reinigungszwecken, variable
Ablaufanordnung durch zweiseitigen Gewindeanschluss und
veränderliche Einbauhöhe.
Geeignet für max. Unterdruck 3.000 Pa
max. Bauhöhe: 420 mm.
Menge: 1,000 Stk

**05.31 Rohrabschottung für brennbare Rohrleitungen DN25**
Rohrabschottung für brennbare Rohrleitungen
mit und ohne Dämmung, für Kondensatleitung,
Einbau in Massivwände, Bauteilstärke >= 150 mm,
Anforderung feuerhemmend (R30),
in Wänden, Abmessung: DN 25,
Einbau / Ringspaltverschluss gemäß Herstellervorgaben
bzw. abZ,
einschl. Befestigung, Brandschutzmörtel und Kennzeichnungsschild.
Menge: 6,000 Stk

**05.32 Rohrabschottung für brennbare Rohrleitungen DN32**
Leistung wie zuletzt in vollem Wortlaut beschrieben,
jedoch Abmessung: DN 32.
Menge: 2,000 Stk

**05.33 Rohrabschottung für brennbare Rohrleitungen DN50**
Leistung wie zuletzt in vollem Wortlaut beschrieben,
jedoch Abmessung: DN 50.
Menge: 2,000 Stk

**05.34 Rohrabschottung für brennbare Rohrleitungen DN25**
Rohrabschottung für brennbare Rohrleitungen
mit und ohne Dämmung, für Kondensatleitung,
Einbau in Trockenbauwand, Bauteilstärke <= 150 mm,
Anforderung feuerhemmend (R30),
in Wänden, Abmessung: DN 25,
Einbau / Ringspaltverschluss gemäß Herstellervorgaben
bzw. abZ,
einschl. Befestigung, Brandschutzmörtel und Kennzeichnungsschild.
Menge: 4,000 Stk

**05.35 Rohrabschottung für brennbare Rohrleitungen DN32**
Leistung wie zuletzt in vollem Wortlaut beschrieben,
jedoch Abmessung: DN 32.
Menge: 2,000 Stk

### Titel 06 Nebenräume

*Hinweis: Infrarotheizung mit einer Paneelstärke von nur 48mm,*
Infrarotheizung mit einer Paneelstärke von nur 48mm,
zur Beheizung der Decke und Wand,
als unauffällige Heizung für Nebenräume: WC-Räume,  Lager, Treppenräume.
An der Decke, in Zwischendecken oder an der Wand montiert für eine Voll- oder Zonenheizung.
Beim Einbau in der Zwischendecke integriert sich die Heizung vollständig in die Decke. Durch die Deckenmontage kann der Raum optimal ausgenützt werden, außerdem werden Schäden durch Anstoßen am Heizgerät vermieden.
Erhältlich in der Farbe Weiß RAL 9016 und Nano-Anthrazit RAL 7016

Technische Beschreibung:
· Nennspannung: 230 V
· Leistung: 200 -1350 W
· Oberflächentemp.: Deckenmontage max. 120 °C
  Wandmontage max. 95°C
· Oberfläche: Stahlblech
· Montagehöhen
  Deckenmontage: mind. 1,85 m bis max. 2,8 m
· Optimale Montagehöhe
  Deckenmontage: 2,40 m bis 2,60 m
· Geräte-/Montagetiefe: 18/48 mm
· Schutzart: IP X4
· Schutzklasse: I
· Anschlussleitung: 1 m, 3 x 1,0 mm²
· OHNE Regelung

angebotenes Fabrikat: ". . . . . . . . . . . . . . . . . . . . . . . "

angebotener Typ: ". . . . . . . . . . . . . . . . . . . . . . . "
Vom Bieter einzutragen.

**06.1 Infrarotheizung, 325 W**
Infrarotheizung, Wand / Decke,
ohne Regelung,
mit Anschlussleitung,
Oberfläche: Stahlblech,
Leistung: 325 W,
Abmessung: 620x620 mm,
Farbe: weiß,
einschließlich Befestigungsmaterial.
Menge: 9,000 Stk

**06.2 Infrarotheizung, 450 W**
Leistung wie zuletzt in vollem Wortlaut beschrieben,
jedoch Leistung: 450 W,
Abmessung: 900 x 620 mm.
Menge: 7,000 Stk

**06.3 Infrarotheizung, 680 W**
Leistung wie zuletzt in vollem Wortlaut beschrieben,
jedoch Leistung: 680 W,
Abmessung: 1245 x 620 mm.
Menge: 2,000 Stk

**06.4 Schaltereinbauthermostat mit Drehregler,**
*** Grundposition ZZ 1.0
Schaltereinbauthermostat mit Drehregler,
Raum- u. Bodentemperatur über Drehrad steuerbar,
über Bluetooth 4.2 und die kostenlose App sind weitere Funktionen wie Einschaltzeiten in einem Wochenprogramm und Anpassen des Betriebsmodus möglich,
4 Modi: Fußboden, Raum, Kombi oder PWM (in %),
ein Absenken der Temperatur ist mit der App und Wochenprogramm oder auch mittels Steuerleitung möglich,

Technische Beschreibung:
· Nennspannung: 230 V
· Schaltstrom: 16 A
· Temp.bereich: 5 bis 28 ºC
· Montage: Auf UP-Schalterdose
· Farbe: Weiß
· Abmessungen: 55 x 55 mm
· Bodenfühler: 3 m (erweiterbar auf max. 50 m)
· Schutzart: IP 21
· Systemaufbau: CE konform

Produktbeschreibung:
· Einfache Bedienung über Drehrad
· Bluetooth Steuerung via kostenloser App
· Wochenprogramm und viele weitere Funktionen mit App
· Ökodesign-Richtlinien konform in Verbindung mit der App
· Ventilschutz
· Absenken über externe Schaltuhr.
Menge: 16,000 Stk

**06.5 Schaltereinbauthermostat, eTOUCH**
*** Wahlposition ZZ 1.1
Schaltereinbauthermostat,
das drahtgebundene Schaltereinbauthermostat mit Selbstlernmodus kann neben der lokalen Bedienung auch in ein 2,4GHz-WLAN integriert und dadurch von überall aus mittels
einem iOS- oder Android-Endgerät bedient werden,
Farbe: weiß,

TECHNISCHE DATEN
· Nennspannung: 230 V
· Schaltstrom: 16 A
· Temp.bereich: +5 bis +40 °C
· Bodentemp. Kalibrierung: +/- 5 °C
· Raumtemp. Kalibrierung: +/- 5 °C
· Bodentemp. Grenzwert: +50 °C
· Montage: Auf UP-Schalterdose
· Abmessungen: 55 x 55 mm (ohne Rahmen)
· Bodenfühler: 3 m NTC (erweiterbar auf max. 50 m)
· Schutzart: IP 21
· W-LAN: 2,4GHz 802.11bgn
· Anzeige: 1,8" TFT Farbdisplay

PRODUKTVORTEILE
· Installateurmodus: Kalibrierung Fühler
· Selbstlernmodus
· Anzeige Energieverbrauch
· Automatischer Wechsel von Sommer- und Winterzeit
· Umschaltbar als Leistungsregelung, Fußboden-, Raum- oder
  Kombithermostat
· Ökodesign-Richtlinien konform.
Menge: 16,000 Stk

**06.6 Anschlussarbeiten für bauseits verlegte Kabel oder Leitungen,**
Anschlussarbeiten für bauseits verlegte Kabel oder Leitungen,
Zuleitung zur Infrarotheizung,
Querschnitt bis 3 x 1,5 mm²,
einschl. Ablängen, Einführen, Abdichten, Absetzen, Anklemmen und Zugentlastung.
Menge: 16,000 Stk

### Titel 07 Wasseraufbereitung

*Hinweis: Wasserqualität Umlaufwasser*
Ziel ist es, die Wasserqualität des Umlaufwassers (Wasserkreislauf) entsprechend den Vorgaben gemäß VDI 2035 einzuhalten und Auswirkungen von Korrosion auf Werkstoffe zu unterbinden.

Vorgaben der Hersteller sind immer übergeordnet zu betrachten.

**07.1 Wasseranalyse**
Wasseranalyse erstellen,
zur Verwendung des zur Verfügung stehenden Wassers
für den Wasserkreislauf,
Wasserproben entnimmt der AN,
aus der öffentlichen Trinkwasserversorgung,
die Analyse enthält alle Daten zur Bestimmung von Wasseraufbereitungssystemen.
Menge: 1,000 Stk

**07.2 Basisarmatur zur Füllwasseraufbereitung**
Patronengehäuse, kompakte Basisarmatur zur Aufbereitung von Füll- und Ergänzungswasser mittels Ionenaustauschverfahren zum Schutz von Wärmeerzeugern u. Warmwasserheizungsanlagen gemäß VDI 2035. Patronengehäuse kann in Kombination mit den entsprechenden Patroneneinsätzen (separate Produkte) optional zur Wasserenthärtung oder Wasserentsalzung eingesetzt werden.Leergehäuse ist montagefertig mit Wandhalterung zur wahlweisen Bestückung mit je zwei:

- zwei in Reihe geschalteten zylindrischen
  Polypropylen-Gehäuse mit Messing Gewindeanschlüssen zur
  Aufnahme je zwei Wasserbehandlungspatronen und opt.
  Anbringung einer Verschneideeinrichtung
- Durchflussbegrenzer
- Absperrkugelhahn mit Probeentnahmehahn
Bauteile werden als kompakte Armatur zum Einbau in die Füll- und Ergänzungswasserleitung angeordnet.
Typ: FG II
Patronenplätze: 2 St.
Max. zul. Betriebstemperatur: 40 °C
Lagertemperatur: -
Max. zul. Betriebsüberdruck: 8 bar
Anschluss Ein-/Austritt: Rp 1/2" / Rp 1/2"
Max. Dauerdurchfluss: 360 l/h
Max. Höhe: 600 mm
Breite: 380 mm
Gewicht: 3.60 kg
Menge: 1,000 Stk
Produkt:
  Artikel:
    Artikelnummer: 9125661
    Artikelkurztext: Basisarmatur zur Füllwasseraufbereitung

**07.3 Fillsoft FSP 6000, Enthärtungspatrone für Fillsoft I & II Gehäuse**
Fillsoft Patrone
Kationenharzpatrone zur Füll- und Ergänzungswasserenthärtung passend in das Fillsoft I oder II Patronengehäuse. Bestehend aus zylindrischer Polypropylen Patrone gefüllt mit Kationentauscherharz zur Enthärtung von Füll- und Ergänzungswasser nach z.B. VDI 2035 und/oder Herstellerangaben in Warmwasserheizungsanlagen nach DIN EN 12828.
Typ: FSP 6000
Farbe: grün
Kapazität: 6000 l×°dH
Max. zul. Betriebstemperatur: 40 °C
Lagertemperatur: 5 - 40 °C
Max. zul. Betriebsüberdruck: 8 bar
Durchmesser: 76 mm
Max. Höhe: 513 mm
Gewicht: 1.50 kg.
Menge: 4,000 Stk
Produkt:
  Artikel:
    Artikelnummer: 6811800
    Artikelkurztext: Fillsoft FSP 6000, Enthärtungspatrone für Fillsoft I & II Gehäuse

**07.5**
Wasseranalyse erstellen,
Kontrolle der Umlaufwasserqualität,
spätestens 48 Stunden nach Befüllung,
Wasserproben entnimmt der AN,
folgende Parameter sind zu untersuchen:
- Elektrische Leitfähigkeit
- Gesamthärte
- pH-Wert
einschl. Dokumentation im Betriebsbuch.
Menge: 1,000 Stk

### Titel 08 Dämmung und Brandschutz

*Hinweis: Dämmung Kältemittelleitung*

**08.1 Dämmung an Rohrleitungen, d 28**
Dämmung an Rohrleitungen,
einschl. Form- und Verbindungsteile,
Mediumtemperatur:
Kühlfall: min. + 5°C,
Heizfall: max. 48°C,
Umgebungstemperatur: 20°C bis 32°C,
relative Luftfeuchte Umgebungstemperatur: 75%,
haustechnische Anlagen nach aktueller EnEV,
in Bereichen mit Behinderung durch technische Einrichtungen, in Gebäuden,
Höhe der Rohre über Standfläche bis 3,5 m,
Rohrleitung aus Kupfer,
Rohrverbindung gepresst,
Rohrleitungen gebündelt, Dämmung einzeln,
diffusionsdicht,
aus hochflexiblen (EL) Schaumstoff aus geschlossenzelligem Synthetischen Kautschuk, ungeschlitzt,
- Wasserdampf-Diffusionswiderstandszahl > 700
- dioxinfrei im Brandfall (WHO- Toxizitätsindex)
- emissionsfrei nach DIN / EN 13419
  Temperaturbereich von -200 bis 105° C,
  Baustoffklasse DIN 4102, B1
- mittl. DSD 9 mm
Dimension: 1 1/8", 28,58 mm.
Menge: 15,000 m

**08.2 Dämmung an Rohrleitungen, d 28**
Leistung wie zuletzt in vollem Wortlaut beschrieben,
jedoch Verlegung im Freien,
Umgebungstemperatur: -10°C bis 32°C,
relative Luftfeuchte Umgebungstemperatur: 40 bis 90%,
- mittl. DSD 9 mm
Dimension: 1 1/8", 28,58 mm.
Menge: 10,000 m

**08.3 Zulage zur Dämmung an Rohrleitungen**
Zulage zur Dämmung an Rohrleitungen,
für Form- und Verbindungstück,
für Bogen, über 45 bis 90°,
Radius bis 1,5 D,
Abmessung 1 1/8", 28,58 mm,
mittl. DSD 9 mm.
Menge: 10,000 Stk

**08.4 Zulage zur Dämmung an Rohrleitungen,**
Zulage zur Dämmung an Rohrleitungen,
für Form- und Verbindungsstück,
T-Stück,
Abmessung 5/8", 15,88 mm,
mittl. DSD 9 mm.
Menge: 1,000 Stk

**08.5 Zulage zur Dämmung an Rohrleitungen,**
Leistung wie zuletzt in vollem Wortlaut beschrieben,
jedoch Abmessung: 3/4", 19,05 mm.
Menge: 1,000 Stk

**08.6 Zulage zur Dämmung an Rohrleitungen,**
Leistung wie zuletzt in vollem Wortlaut beschrieben,
jedoch Abmessung: 1 1/8", 28,58 mm.
Menge: 2,000 Stk

**08.7 Selbstklebeband,**
Selbstklebeband,
Kunststoffklebeband, UV beständig,
Länge: 25 m,
Breite: 50 mm.
Menge: 2,000 Roll

**08.8 Ummantelung der Kältemittelleitungen im Außenbereich,**
Ummantelung der Kältemittelleitungen im Außenbereich,
aus feuerverzinktem Stahlblech,
einreihig mit ca. 6 Stück Blechschrauben aus nichtrostendem Stahl verschraubt, schutzlackiert und in wasserfester Ausführung, d.h. Längs- und Rundstöße mit beidseitig klebendem Dichtungsband abdichten,
mit Polsterlage für isolierte Kupferrohrleitungen,
Abmessung: 1/4", 635 mm, Dämmstärke: 9 mm.
Menge: 5,000 m

**08.9 Ummantelung der Kältemittelleitungen im Außenbereich,**
Leistung wie zuletzt in vollem Wortlaut beschrieben,
jedoch für Kupferrohrleitung: 1/2", 12,7 mm,
Dämmstärke: 9 mm.
Menge: 5,000 m

**08.10 Ummantelung der Kältemittelleitungen im Außenbereich,**
Leistung wie zuletzt in vollem Wortlaut beschrieben,
jedoch für Kupferrohrleitung: 5/8", 15,88 mm, Dämmstärke: 9 mm.
Menge: 10,000 m

**08.11 Ummantelung der Kältemittelleitungen im Außenbereich,**
Leistung wie zuletzt in vollem Wortlaut beschrieben,
jedoch für Kupferrohrleitung: 1 1/8", 28,58 mm, Dämmstärke: 9 mm.
Menge: 10,000 m

**08.12 Zulage für Formstücke zu vorgenannter Ummantelung,**
*** Pauschalposition
Zulage für Formstücke zu vorgenannter Ummantelung,
für Bogen, Abzweig, Endkappen etc..
Menge: 1,000 psch

**08.13 brandschutztechnische Ausstopfung,**
brandschutztechnische Ausstopfung,
Restspaltverschluss mit Steinwolle,
Baustoffklasse: A1 nach DIN EN 13501-1,
Schmelzpunkt: > 1000 °C nach DIN 4102-17,
Wärmeleitfähigkeit: 0,040 W/(m K) nach EnEV,
einschl. Sicherung der Mineralwolle gegen Herausfallen mit nicht brennbarem Kleber.
Menge: 2,000 m²

**08.14 Rohrabschottung 1/4"**
Brandschutz-Rohrabschottung um nichtbrennbare Rohre;
Einbau in Massivbauteilen
Anforderung:
feuerhemmend (R 30 nach DIN 4102-11)1)
Anwendbarkeitsnachweis
abP-Nr. P-3940/2554-MPA BS

Rohre:
Versorgungsrohre aus Stahl, Edelstahl, Guß oder Kupfer, durchgängig mit brennbaren bzw. nichtbrennbaren Dämmstoffen gedämmt gem. abP P-3940/2554-MPA BS

Einbau in: Decken Beton bzw. Stahlbeton
  mit Bauteilstärke > 150 mm
  Wände Kalksandstein > 150 mm

Einbau/Ringspaltverschluss:
die Matte im Bereich der Bauteildurchführung gemäß den Vorgaben des abP auf die gedämmte Rohrleitung wickeln und mit verzinktem Bindedraht (Ø >/= 0,8 mm) auf dem Rohr befestigen,
verbleibende Öffnung im Durchbruch in ganzer Bauteildicke hohlraumfüllend dicht mit formbeständigen, nichtbrennbaren Baustoffen wie z.B. Mörtel, Beton oder Gips verschließen,

Parallele Installationen:
der Einbau ohne Mindestabstand zu anderen Rohrabschottungen, Kabelabschottungen ist gem. Anwendbarkeitsnachweis zulässig,

die ordnungsgemäße Ausführung ist vom Ersteller der Abschottung nach Abschluss der Arbeiten durch eine Übereinstimmungserklärung zu bescheinigen,

ein Kennzeichnungsschild ist ausgefüllt und unterschrieben neben der Abschottung dauerhaft zu befestigen,

Zusätzliche Anforderungen an die Dämmung der Rohrleitungen im Abschottungsbereich:

Wärmedämmung gem. GEG 100 %
Schutz vor Erwärmung gem. DIN 1988-2001)
Schallschutz gem. DIN 41091)
Tauwasserschutz gem. DIN EN 120561)

Bauteilstärke: > 150 mm
Rohraußendurchmesser: 1/4", 6,35 mm
Dämmstärke: 9 mm.

angebotenes Fabrikat: '.............................................'

angebotener Typ: '.............................................'
vom Bieter einzutragen.
Menge: 2,000 Stk
Produkt:
  Artikel:
    Artikelnummer: R90NBMBPU
    Artikelkurztext: Rohrabschottung 1/4"

**08.15 Rohrabschottung 1/2"**
Leistung wie zuletzt in vollem Wortlaut beschrieben,
jedoch Rohraußendurchmesser: 1/2", 12,7 mm,
Dämmstärke: 9 mm.
Menge: 2,000 Stk

**08.16 Rohrabschottung 5/8"**
Leistung wie zuletzt in vollem Wortlaut beschrieben,
jedoch Rohraußendurchmesser: 5/8", 15,88 mm,
Dämmstärke: 9 mm.
Menge: 10,000 Stk

**08.17 Rohrabschottung 3/4"**
Leistung wie zuletzt in vollem Wortlaut beschrieben,
jedoch Rohraußendurchmesser: 3/4", 19,05 mm,
Dämmstärke: 9 mm.
Menge: 3,000 Stk

**08.18 Rohrabschottung 7/8"**
Leistung wie zuletzt in vollem Wortlaut beschrieben,
jedoch Rohraußendurchmesser: 7/8", 22,2 mm,
Dämmstärke: 9 mm.
Menge: 2,000 Stk

**08.19 Rohrabschottung 1 1/8"**
Leistung wie zuletzt in vollem Wortlaut beschrieben,
jedoch Rohraußendurchmesser: 1 1/8", 28,58 mm,
Dämmstärke: 9 mm.
Menge: 3,000 Stk

**08.20 Abschottung von Einzelkabeldurchführungen**
Abschottung von Einzelkabeldurchführungen durch klassifizierte Bauteile mit Brandschutzkitt und Silikon herstellen, Feuerwiderstandsdauer 90 Minuten,
in Wänden aus Mauerwerk und in Decken oder Wänden aus
Beton bzw. Stahlbeton.
Menge: 20,000 Stk

*Hinweis: Vorbemerkungen Brandschutzdurchführung brennbare Rohre*
Vorbemerkungen Brandschutzdurchführung brennbare Rohre.
Rohrschale besteht aus einer konzentrisch gewickelten
Steinwolldämmschale mit
gitternetzverstärkter Alufolie und selbstklebender
Überlappung,
nichtbrennbar nach DIN 4102, Brandklasse A2,
Schmelztemperatur >1000 ° C,
schwefelfrei und fäulnisfest ohne korrosionsfördernden
Stoffe, hydrophybiert,
100% nach EnEV dimensionieren,
Rechenwert der Wärmeleitfähigkeit = 0,035 W/(mK),
die verbleibende Öffnung im Durchbruch in ganzer
Bauteildicke hohlraumfüllend
dicht mit formbeständigen, nichtbrennbaren Baustoffen
wie z.B. Mörtel oder Beton auszufüllen,
Rohrschalen sind mit verzinktem Bindedraht Ø >/= 0,6mm,
6 Windungen/lfm. auf Rohr zu fixieren.
Die Feuerwiderstandsklasse der Wand- oder
Deckenkonstruktion muß erhalten bleiben,
mit allgemein bauaufsichtlichen Prüfzeugniss (ABP).
Die Brandschutzbekleidung auf beiden Seiten der Wand/
Decke ist mit einer Dicke >= 30 mm
mit Mineralwolle Brandklasse A und einer
Wärmeleitfähigkeit =0.035 W/(MK) auszuführen.
Ein Kennzeichnungsschild ist ausgefüllt und unterschrieben neben der Abschottung dauerhaft zu befestigen.
Die ordnungsgemäße Ausführung ist vom Ersteller der Abschottung nach Abschluss der Arbeiten durch eine Übereinstimmungserklärung zu bescheinigen.

**08.21 Rohrdurchführung f. Metallverbundrohr**
Rohrdurchführung wie vor beschrieben:
Rohrbezeichnung: Verbundrohr
- Innendurchmesser: 20 mm
- DN / Nennweite: 20.
Menge: 12,500 m

### Titel 09 Bauleistungen

*Hinweis: Der AN hat die für die Durchführung von Rohrleitungen*
Der AN hat die für die Durchführung von Heizungs- und Kältemittelleitungen notwendigen Kernbohrungen in den Wänden selbst herzustellen, sowie alle Einsetz- und Schlitzarbeiten.
Die Durchbrüche in den Decken wurden hochbauseitig in den Deckenelemente berücksichtigt.

Nach erfolgter Installation sind die Durchführungen entsprechend den Schall- und Brandschutzanforderungen der jeweiligen Wand/Decke fachgerecht zu verschließen.

Bohr-, Schlitz- und Stemmarbeiten sind mit geeignetem Werkzeug und unter Schonung des Bauwerkes auszuführen.
Gefährdungen und Beschädigungen sind absolut zu
vermeiden.

Staubentwicklung ist durch Schutzhauben, Absaugung
o.ä. zu verhindern.

Der anfallende Schutt wird Eigentum des Auftragnehmers
und ist laufend zu beseitigen.

*Hinweis: Sämtliche Stemm-, Bohr- und Fräsarbeiten für die*
Sämtliche Stemm-, Bohr- und Fräsarbeiten für die Befestigungen von Konsolen und Halterungen sind in die Einheitspreise mit einzurechnen.

**09.1 Kernbohrung bis 50mm/20-25cm**
Kernbohrung in der Wand aus Mauerwerk (Kalksandstein),
Erstellung der Kernbohrungen nur nach statischer Freigabe,
waagerecht, Bohrdurchmesser bis 60 mm,
Wandstärke über 20 bis 25 cm,
Bohrstellenhöhe über der Standebene, Höhe bis 3,5 m,
einschl. Lösen des Bohrkerns aus dem Gefüge und
Lagerung des anfallenden Kerns im Behälter des AN,
einschl. laden, transportieren, entsorgen,
die Entsorgungsgebühren werden vom AN übernommen,
einschl. aller erforderlichen Nebenarbeiten wie z.B.
Heranbringen und Absaugen von Betriebswasser,
Abdecken von Geräten, Aufstellen von Absperrungen unter der Bohrstelle.
Menge: 216,000 Stk

**09.2 Kernbohrung von 51-100mm/20-25mm**
Leistung wie zuletzt in vollem Wortlaut beschrieben,
jedoch Bohrdurchmesser von 61 bis 100 mm,
Wandstärke über 20 bis 25 cm.
Menge: 20,000 Stk

**09.3 Schließen der Restöffnung Kernbohrung**
Schließen der Restöffnung Kernbohrung,
nach erfolgter Installation, in Gebäuden,
Wand, Wandstärke von 20 bis 25 cm,
Höhe bis 3,5 m,
äusserer Umfang der Fuge bis 400 mm,
Restspalt bis 10 mm mit Mörtel der Gruppe II, IIa, III, IIIa DIN 1053-1, ggf. Beton schließen, Mörteltiefen müssen geforderte Feuerwiderstandsdauer erfüllen.
Menge: 236,000 Stk

**09.4 Schließen der Restöffnung Kernbohrung,**
Schließen der Restöffnung Durchbruch,
umlaufender Spalt, für Rohrdurchführungen,
nach erfolgter Installation, in Gebäuden,
Decke, Stärke von 20 bis 25 cm,
Höhe bis 3,5 m,
äusserer Umfang der Fuge von 400 bis 800 mm,
Restspalt umlaufend und vollständig ausfüllen,
bis 50 mm mit Mörtel der Gruppe II, IIa, III, IIIa
nach DIN 1053, ggf. Beton schließen, Mörteltiefen müssen der Wanddicke gemäß der geforderten Feuerwiderstandsdauer entsprechen.
Menge: 4,000 Stk

**09.5 Ausschnitt in Trockenbauwand**
Ausschnitt in Trockenbauwand herstellen,
mit Metallständer, beidseitig bekleidet,
Stützweite: < 1000 mm,
Wanddicke: < 200 mm,
für Rohrleitungen,
Abmessungen: 50 x 50 mm oder Ø 50 mm,
einschl. fachgerechtes schließen nach Montage,
Höhe bis 3,5 m.
Menge: 70,000 Stk

**09.6 Ausschnitt Trockenbauwand**
Ausschnitt in Trockenbauwand herstellen,
mit Metallständer, beidseitig bekleidet,
Stützweite: < 1000 mm,
Wanddicke: < 200 mm,
für Rohrleitungen,
Abmessungen: 800 x 100 mm,
einschl. notwendiger Wechsel,
einschl. fachgerechtes schließen nach Montage,
Höhe bis 3,5 m.
Menge: 4,000 Stk

**09.7 Ausschnitt Trockenbauwand**
Leistung wie zuletzt in vollem Wortlaut beschrieben,
jedoch Abmessungen: 1000 x 100 mm.
Menge: 6,000 Stk

**09.8 Ausschnitt in Trockenbauwand herstellen,**
Ausschnitt in Trockenbauwand herstellen,
mit Metallständer, beidseitig bekleidet,
Stützweite: < 1000 mm,
Wanddicke: < 200 mm,
für Revisionsöffnung,
Abmessungen: 300 x 300 mm,
Höhe bis 3,5 m.
Menge: 6,000 Stk

**09.9 Zuschlag f. Ausschitte in den U-Profilen**
Zuschlag für das Herstellen der Ausschnitte in den U-Profilen Trockenbau, für Anschlussleitungen herstellen.
Menge: 30,000 Stk

**09.10 Ausschnitt in Unterhangdecke**
Ausschnitt in Unterhangdecke herstellen,
Ausführung: GK-Decke,
für Infrarotheizpaneel,
Abmessungen: 620 x 620 mm,
einschl. notwendiger Wechsel,
einschl. fachgerechtes schließen nach Montage,
Höhe bis 3,5 m.
Menge: 9,000 Stk

**09.11 Ausschnitt in Unterhangdecke**
Leistung wie zuletzt in vollem Wortlaut beschrieben,
jedoch Abmessung: 900 x 620 mm.
Menge: 2,000 Stk

**09.12 Ausschnitt in Unterhangdecke**
Leistung wie zuletzt in vollem Wortlaut beschrieben,
jedoch Abmessung: 1245 x 620 mm.
Menge: 1,000 Stk

**09.13 Ausschnitt in Unterhangdecke**
Ausschnitt in Unterhangdecke herstellen,
Ausführung: geschlossene GK-Decke,
für Revisionsöffnung,
Abmessungen: 500 x 500 mm,
einschl. fachgerechtes schließen nach Montage,
Höhe bis 3,5 m.
Menge: 8,000 Stk

**09.14 Ausschnitt in Unterhangdecke**
Ausschnitt in Unterhangdecke herstellen,
Ausführung: geschlossene GK-Decke,
für Hybrid-BC-Controller,
Abmessungen: 600 x 1800 mm,
einschl. fachgerechtes schließen nach Montage,
Höhe bis 3,5 m.
Menge: 4,000 Stk

**09.15 Revisionsöffnung für den Unterdeckeneinbau**
Revisionsöffnung für den Unterdeckeneinbau,
als Revisionsöffnung,
aus verzinktem Stahlblech, Blechstärke 0,75 mm,
Ausführung weiß RAL 9016,
Abmessung 500 x 500 mm,
für Einbau in geschlossene GK-Decke,
mit gesoftetem Profil, mit Befestigungsmaterial,
Verriegelung durch Vierkantverschluss,
inklusive der gegebenenfalls benötigten zusätzlichen Verstärkungen der Unterkonstruktion.
Menge: 8,000 Stk

**09.16 Revisionsöffnung für den Vorwandeinbau,**
Revisionsöffnung für den Vorwandeinbau,
als Revisionsöffnung,
aus verzinktem Stahlblech, Blechstärke 0,75 mm,
Ausführung weiß RAL 9016,
Abmessung 300 x 300 mm,
für Einbau in Trockenbauwand,
mit gesoftetem Profil, mit Befestigungsmaterial,
Verriegelung durch Vierkantverschluss,
inklusive der gegebenenfalls benötigten zusätzlichen Verstärkungen der Unterkonstruktion.
Menge: 6,000 Stk

**09.17 Kernbohrung Wand herstellen,**
Kernbohrung in der Wand herstellen,
Erstellung der Kernbohrungen nur nach statischer Freigabe,
Ausführung aus Mauerwerk (Kalksandstein),
für Kabeldurchführungen,
waagerecht, Bohrtiefe über 20 bis 25 cm,
Bohrdurchmesser bis 15 mm,
einschl. Lösen des Bohrkerns aus dem Gefüge und
Lagerung des anfallenden Kerns im Behälter des AN,
Bohrstellenhöhe über der Standebene, Höhe bis 3,5 m.
Menge: 30,000 Stk

**09.18 Kabelschlitz im Mauerwerk bis 30 x 30 mm herstellen**
Kabelschlitz im Mauerwerk herstellen
für die Unter-Putz-Verlegung von Kabel und Leitungen,
Ausführung in Wandflächen, vertikal,
Wanddicke: 240 mm,
Abmessungen: Schlitzbreite bis 3 cm, Schlitztiefe bis 3 cm,
Die Herstellung der Wandschlitze muss so erfolgen,
dass sie oberflächenfertig verputzt werden können.
Menge: 100,000 m

**09.19 Kabelschlitz im Mauerwerk bis 50 x 30 mm herstellen**
Kabelschlitz im Mauerwerk bis 50 x 30 mm herstellen
für die Unter-Putz-Verlegung von Leitungen herstellen.
Abmessungen: Schlitzbreite bis 5 cm, Schlitztiefe bis 3 cm,
Die Herstellung der Wandschlitze muss so erfolgen, dass
sie oberflächenfertig verputzt werden können.
Menge: 50,000 m

### Titel 10 Sonstige Leistungen

**10.1 Einrichten, Räumen und Vorhalten**
*** Pauschalposition
Einrichten und Räumen der Baustelle,
Vorhalten der Baustelleneinrichtung für sämtliche in
der Leistungsbeschreibung aufgeführten Leistungen.
Der AN übernimmt auf eigene Kosten in Absprache
mit dem AG die Organisation und Beschaffung von
erforderlichem Gelände, Lagerräume u. -plätze,
Sanitäreinrichtungen und Arbeitsräumen.
Nach Beenden der Baumaßnahme ist der frühere
Zustand wieder herzurichten.
Für die Einleitung von Abwasser sowie die
Bereitstellung von Bauwasser und Elektroenergie sowie
anderer erforderlicher Medien hat der AN in eigener
Verantwortung in Abstimmung mit dem AG
die techn. Voraussetzungen zu schaffen.
Die Kosten dafür einschließlich der Entnahmen
der Medien trägt der AN.
Die erforderlichen Zähleinrichtungen sind durch den AN
vorzusehen.
Menge: 1,000 psch

**10.2 Arbeitsbühne, fahrbar,**
Arbeitsbühne, fahrbar,
bis 5 m² Grundfläche,
auf- und abbauen, bereitstellen, vorhalten,
als Hilfsmittel für die Montage,
mittels Hubarbeitsbühne, Rollrüstung, Montagegerüst,
Aufstellen in Gebäuden,
Arbeitshöhenbereich bis 3,5 m,
für die Ausführungszeit, während der Arbeitszeit,
Standzeit: 1 Woche (5 Werktage).
Menge: 1,000 Stk

**10.3 Standzeitverlängerung für Arbeitsbühne, fahrbar,**
Standzeitverlängerung für Arbeitsbühne, fahrbar,
Standzeitverlängerung: 1 Woche (5 Werktage).
Menge: 5,000 Stk

**10.4 Dichtheits- / Druckprüfung**
*** Pauschalposition
Dichtheits- / Druckprüfung aller Rohrleitungen für wasserseitigen Kreislauf,
im Anschluss an die Rohrmontage,
auch in Teilbereichen, nach Angabe der Bauleitung,
einschl. Zulieferung aller erforderlichen Mittel und Materialien,
sowie gründliches Spülen der Rohrleitungen.
die erforderliche Druckprobe ist von der ausführenden
Firma zu bescheinigen, diese Bescheinigung ist dem
Betreiber der Anlage auszuhändigen,
im Einheitspreis sind enthalten:
Alle für die Durchführung der Druckprobe erforderlichen
Vorkehrungen und Geräte, wie das Beistellen und
Anschweißen der Deckel, das Abflanschen von Abzweigen,
das Beistellen und Montieren der erforderlichen
Armaturen des Prüfmanometers, der Hilfsrohrleitungen
und eines Kurzschlusses, die Kosten für das Wasser
einschl. Füllen und Entleeren der Rohrleitungen, das
Demontieren der Druckprobenaufbauten, das Abtrennen
der Deckel und Herstellen der Schweißfasen an den
Rohrenden, einschl. aller Schweißarbeiten.
die Druckproben sind in mehreren Teilabschnitten
durchzuführen.
Menge: 1,000 psch

**10.5 Befüllung der wasserseitigen Kreisläufe,**
Befüllung der wasserseitigen Kreisläufe,
Verbraucherkreise: Kassettengeräte,
mit aufbereitetem Wasser,
mittels einer mobilen Anlage füllen, spülen und entlüften,
mit Wasser, 100%,
Füllwasser  600 l
min. Vorlauftemperatur  5 °C,
max. Vorlauftemperatur 48 °C
mit Druckprüfung des Anlagensystems,
Erstellung eines Messprotokoll über Befüllung der Anlage,
mit Betriebsbuch.
Menge: 58,000 Stk

**10.6 Hydraulischer Abgleich**
Hydraulischer Abgleich des kompletten Systems,
die Einstellung der Anlage ist durch hydraulischen Abgleich
der Wasserkreise untereinander vorzunehmen,
einschließlich Dokumentation in den Abnahmeunterlagen,
in Papierform und auf Datenträger.
Menge: 1,000 Stk

**10.7 Zuschlag Mehraufwand durch Abstimmungen**
Zuschlag für Mehraufwand durch Abstimmungen
und Koordinierungen mit dem Auftraggeber, Behörden, Zweckverband, Energieversorgungsunternehmen, udgl.
Menge: 4,000 h

**10.8 Inbetriebnahme der Kälteanlage,**
*** Pauschalposition
Inbetriebnahme der Klima-Split-Anlage,
Anlage Serverraum,
u.a. Überprüfung des ordnungsgemäßen Einbaus, sowie der elektrischen Anschlüsse der Feldgeräte und der elektrischen Anschlüsse am Schaltschrank/Regler,
Funktionsprüfung der im Lieferumfang enthaltenen Sensoren, Gebern und Stelleinrichtungen,
Installation der Regel-Programme, Konfiguration der Regler, Parameteranpassung an die Betriebsbedingungen der Anlage,
Einstellen der Sollwerte, Ermittlung der Parameter, Todzeiten usw. Überprüfen des dynamischen Betriebsverhaltens, Funktionsprüfung der Regelgeräte,
gegebenenfalls unter Einbezug Inbetriebnahme der Anlage durch Werkskundendienst des Herstellers
(Kalkulation in EP berücksichtigen),
Erstellung eines Protokolls über die verrichteten Arbeiten.
Menge: 1,000 psch

**10.9 Inbetriebnahme der Hybrid VRF-Anlage,**
*** Pauschalposition
Inbetriebnahme der Hybrid VRF-Anlage,
u.a. Überprüfung des ordnungsgemäßen Einbaus, sowie der elektrischen Anschlüsse der Feldgeräte und der elektrischen Anschlüsse am Schaltschrank/Regler,
Funktionsprüfung der im Lieferumfang enthaltenen Sensoren, Gebern und Stelleinrichtungen,
Installation der Regel-Programme, Konfiguration der Regler, Parameteranpassung an die Betriebsbedingungen der Anlage,
Einstellen der Sollwerte, Ermittlung der Parameter, Todzeiten usw. Überprüfen des dynamischen Betriebsverhaltens, Funktionsprüfung der Regelgeräte,
gegebenenfalls unter Einbezug Inbetriebnahme der Anlage durch Werkskundendienst des Herstellers
(Kalkulation in EP berücksichtigen),
Erstellung eines Protokolls über die verrichteten Arbeiten,
sämtliche Einstellwerte sind zu dokumentieren.
Menge: 1,000 psch

**10.10 Übergabe der Anlage an den Betreiber,**
*** Pauschalposition
Übergabe der Anlage an den Betreiber,
Einweisung von Personen (mind. 2 Personen)
in die Bedienung der Anlagen,
für den gesamten Leistungsbereich.
Über die Einweisung ist ein Protokoll anzufertigen.
Das Protokoll ist vom AG zu unterschreiben und muss zur
Abnahme vorliegen.
Menge: 1,000 psch

**10.11 Bezeichnungsschild aus Kunststoff Beschriftung nach Angabe AG zweizeilig**
Bezeichnungsschild aus Kunststoff,
Größe 100 x 50 mm,
mit dauerhafter Beschriftung,
Farbe und Beschriftung nach Angaben des Auftraggebers,
einschl. Befestigung,
Beschriftung zweizeilig,
Befestigungsuntergrund Rohrleitung.
Menge: 20,000 Stk

**10.12 Kennzeichnungsband Kältemittel R32,**
Rohrkennzeichnung für Kältemittel, R32,
nach DIN 2405,
hohe Beständigkeit gegen Abrieb, Witterung, UV-Strahlung, Chemikalien und Umwelteinflüssen,
Ausführung: Brennbare Kältemittel,
Befestigung: selbstklebend,
Farbe: Gelb,
Gruppe: für kalte und heiße Gase,
Abmessung: 2,6 mm x 17,4 cm,
Durchflussstoff: Brennbare Gase,
Temperaturbeständigkeit: -40 bis + 150°C,
Liefereinheit: 5 Markierer / Bogen.
Menge: 14,000 Boge

**10.13 Rohrkennzeichnung für Kältemittel, R32,**
Rohrkennzeichnung für Kältemittel, R32,
Zusatzetikett für Rohrmarkierer mit Durchflussstoff-Kurznummer,
Kältemittel: R 32
Maße: 18 x 74 mm,
Material: Selbstklebefolie, weiß, glänzend,
Lösungsmittelbeständig, wisch- und kratzfest, witterungsbeständig,
Temperaturbeständigkeit: -40 bis + 150°C,
Schriftfarbe: schwarz,
Liefereinheit: 35 Markierer / Bogen.
Menge: 2,000 Boge

**10.14 Flammensymbol nach EN ISO 7010 W021.**
Menge: 4,000 Stk

**10.15 Dokumentation/Revisionsunterlagen**
*** Pauschalposition
Erstellen von Dokumentation- / Revisionsunterlagen
über alle vom AN tatsächlich ausgeführten Leistungen
Übergabe 1x in digitaler Form und 1x in Papierform
im Stehordner beschriftet mit Inhaltsverzeichnis,
in deutscher Sprache und 4 Wochen vor der Abnahme dem Auftraggeber zur Prüfung zu übergeben,

(Baumusterzulassungen, sonst. Prüf- und Zulassungsbescheinigungen, Werksabnahmezeugnisse, Eignungs-
und Gütenachweise udgl.)
Sie beinhalten u.a.:

-  Revisions- und Montagezeichnungen im Maßstab 1:50,
  mit allen während der Bauzeit durchgeführten
  Änderungen, Kennzeichnung als Revisionszeichnung

-  Anlagenbeschreibung mit Bedienungs- und
  Wartungsanweisung und Hinweise auf behördliche
  Überwachungspflicht

-  detaillierte Nutzungs-, Wartungs- und
  Pflegeanleitungen für
  alle relevanten Produkte und Bauteile

-  Unfallverhütungsvorschriften

-  Herstellerbescheinigung über fachgerechte
  Ausführung der Sanitär-, Heizungs- / Kälteanlage

-  Herstellerbescheinigung für Wand- und Deckendurchführung in brandschutzgerechter Ausführung

-  Herstellerbescheinigung über die fachgerechte
  Ausführung der Dämmung

-  Druckprobenprotokoll Heizungs- / Kälteanlage

-  Spülprotokoll Heizungs- / Kälteanlage

-  Abnahmeprotokolle behördlicher Stellen, soweit
  diese vorgeschrieben sind
  (z.B. Sachverständiger, Bezirksschornsteinfegermeister)
Menge: 1,000 psch

### Titel 11 Stundenlohnarbeiten

*Hinweis: Verrechnungssatz für Arbeitskraft*
Für eventuell erforderliche Arbeiten, die nicht im
Leistungsverzeichnis erfasst sind und gegen Nachweis zur Ausführung kommen, werden wie folgt berechnet:
Sämtliche Aufwendungen für die jeweilige Arbeitskraft,
wie der tatsächliche Lohn mit allen Zuschlägen für
Gemeinkosten. Lohn- und Gehaltskosten sowie Überstundenzuschläge sind einzurechnen.
Gesondert verrechnet werden tarifliche Festlegungen wie
Nacht-, Sonntags- und Feiertagsarbeiten.

**11.1 Stundenlohn Meister**
*** Stundenlohnarbeiten
Stundenlohn Meister wie oben beschrieben
Menge: 5,000 h

**11.2 Stundenlohn Vorarbeiter**
*** Stundenlohnarbeiten
Stundenlohn Vorarbeiter wie oben beschrieben
Menge: 5,000 h

**11.3 Stundenlohn Facharbeiter**
*** Stundenlohnarbeiten
Stundenlohn Facharbeiter wie oben beschrieben
Menge: 5,000 h

**11.4 Stundenlohn Helfer**
*** Stundenlohnarbeiten
Stundenlohn Helfer wie oben beschrieben
Menge: 10,000 h

### Titel 12 Wartung

**12.1 Wartung Hybrid VRF-Anlage**
*** Bedarfsposition ohne GB
Jährliche Wartungsleistung während der Garantie-/Gewährleistungszeit
Wartung / Jahr der Hybrid VRF-Anlage
(der im LV angebotenen Anlagenteile):
- 2 Stück Außengeräte
- 4 Stück HBC-Controler
- 58 Stück Innengeräte (Eurorasterkassetten)
über den Zeitraum der Gewährleistung von 4 Jahren.
Wartungsintervalle richten sich nach gültigen Normen bzw. Herstellervorgaben.

Wartungsintervall ist anzugeben:

.....  jährlich

.....  4 x jährlich

.....  ..................

vom Bieter einzutragen

Für die Wartung wird ein gesonderter Vertrag geschlossen.
Vertragsbeginn ist das Datum der Abnahme.
Menge: 1,000 Jahr

**12.2 Wartung Klima-Split-Anlage**
*** Bedarfsposition ohne GB
Jährliche Wartungsleistung während der Garantie-/Gewährleistungszeit
Wartung / Jahr der Klima-Split-Anlage
(der im LV angebotenen Anlagenteile):
- 1 Stück Außengeräte
- 1 Stück Innengerät
über den Zeitraum der Gewährleistung von 4 Jahren.
Wartungsintervalle richten sich nach gültigen Normen bzw. Herstellervorgaben.

Wartungsintervall ist anzugeben:

.....  jährlich

.....  4 x jährlich

.....  ..................

vom Bieter einzutragen

Für die Wartung wird ein gesonderter Vertrag geschlossen.
Vertragsbeginn ist das Datum der Abnahme.
Menge: 1,000 Jahr
